# Xogo de tapóns desechables, moldeables, con atenuación acústica de 31 dB, amortizable en 1 uso

- Propiedade do arquivo: CYPE INGENIEROS, S.A.
- Formato: FIEBDC-3/2002
- Divisa: EUR
- Custos indirectos: 3.00 %
- Gastos xerais: 13.00 %
- Beneficio industrial: 6.00 %
- IVE: 16.00 %

## Y Seguridade e saúde

### YI Equipos de protección individual

#### YIO Para os oídos

**YIO020** Ude Xogo de tapóns desechables, moldeables, con atenuación acústica de 31 dB, amortizable en 1 uso.
Subministración de xogo de tapóns desechables, moldeables, de espuma de poliuretano antialérxica, con atenuación acústica de 31 dB, amortizable en 1 uso.
Criterio de medición de proxecto: Número de unidades previstas, segundo Estudo o Estudo Básico de Seguridade e Saúde.

| Código | Ud | Descrición | Rendemento | Prezo | Importe |
|---|---|---|---|---|---|
| mt50epo020aa | Ude | Xogo de tapóns desechables, moldeables, con atenuación acústica de 31 dB, EPI de categoría II, segundo UNE-EN 352-2 e UNE-EN 458, cumprindo tódolos requisitos de seguridade segundo o R.D. 1407/1992. (material) | 1.000 | 0.02 | 0.02 |
| % | % | Costes directos complementarios | 2 % | 0.02 | 0.00 |
|  |  | Custos directos |  |  | 0.02 |
