# Caixa de urxencia en caseta de obra

- Propiedade do arquivo: CYPE INGENIEROS, S.A.
- Formato: FIEBDC-3/2002
- Divisa: EUR
- Custos indirectos: 3.00 %
- Gastos xerais: 13.00 %
- Beneficio industrial: 6.00 %
- IVE: 16.00 %

## Y Seguridade e saúde

### YM Mediciña preventiva e primeiros auxilios

#### YMM Material médico

**YMM010** Ude Caixa de urxencia en caseta de obra.
Subministración e colocación de caixa de urxencia para caseta de obra, provisto de desinfectantes y antisépticos autorizados, gasas estériles, algodón hidrófilo, venda, esparadrapo, apósitos adhesivos, tijeras, pinzas y guantes desechables, instalado no vestiario.
Inclúe: Replanteo e trazado no paramento. Colocación e fixación mediante parafusos.
Criterio de medición de proxecto: Número de unidades previstas, segundo Estudo o Estudo Básico de Seguridade e Saúde.

| Código | Ud | Descrición | Rendemento | Prezo | Importe |
|---|---|---|---|---|---|
| mt50eca010 | Ude | Botiquín de urxencia provisto de desinfectantes y antisépticos autorizados, gasas estériles, algodón hidrófilo, venda, esparadrapo, apósitos adhesivos, un parell de tijeras, pinzas y guantes desechables. (material) | 1.000 | 96.16 | 96.16 |
| mo104 | h | Peón ordinario construcción. (man de obra) | 0.214 | 13.97 | 2.99 |
| % | % | Costes directos complementarios | 2 % | 99.15 | 1.98 |
|  |  | Custos directos |  |  | 101.13 |
