# Recoñecemento médico anual ó traballador

- Propiedade do arquivo: CYPE INGENIEROS, S.A.
- Formato: FIEBDC-3/2002
- Divisa: EUR
- Custos indirectos: 3.00 %
- Gastos xerais: 13.00 %
- Beneficio industrial: 6.00 %
- IVE: 16.00 %

## Y Seguridade e saúde

### YM Mediciña preventiva e primeiros auxilios

#### YMR Recoñecementos médicos

**YMR010** Ude Recoñecemento médico anual ó traballador.
Recoñecemento médico obrigatorio anual ao traballador. Incluso p/p de perda de horas de traballo por parte do traballador da empresa, debido ao desprazamento desde o centro de traballo ó Centro Médico (Mutua de Accidentes) para realizar o pertinente recoñecemento médico.
Criterio de medición de proxecto: Número de unidades previstas, segundo Estudo o Estudo Básico de Seguridade e Saúde.

| Código | Ud | Descrición | Rendemento | Prezo | Importe |
|---|---|---|---|---|---|
| mt50man010 | Ude | Recoñecimento médico obrigatorio anual ó traballador. (material) | 1.000 | 102.20 | 102.20 |
| % | % | Costes directos complementarios | 2 % | 102.20 | 2.04 |
|  |  | Custos directos |  |  | 104.24 |
