# Baliza reflectante para señalización, de chapa galvanizada, de 20x100 cm, de borde derecho de calzada, con franjas de cor branca e vermello e retrorreflectancia nivel 1 (E.G.), amortizable en 10 usos

- Propiedade do arquivo: CYPE INGENIEROS, S.A.
- Formato: FIEBDC-3/2002
- Divisa: EUR
- Custos indirectos: 3.00 %
- Gastos xerais: 13.00 %
- Beneficio industrial: 6.00 %
- IVE: 16.00 %

## Y Seguridade e saúde

### YS Señalización provisional de obras

#### YSB Balizamiento

**YSB010** Ude Baliza reflectante para señalización, de chapa galvanizada, de 20x100 cm, de borde derecho de calzada, con franjas de cor branca e vermello e retrorreflectancia nivel 1 (E.G.), amortizable en 10 usos.
Suministro, montaje y desmontaje de baliza reflectante para señalización, de chapa galvanizada, de 20x100 cm, de borde derecho de calzada, con franjas de cor branca e vermello e retrorreflectancia nivel 1 (E.G.), amortizable en 10 usos. Incluso p/p de mantenimiento en condiciones seguras durante todo el periodo de tiempo que se requiera.
Inclúe: Montaje y comprobación. Desmontaxe posterior. Transporte ata o lugar de almacenaxe ou retirada a contedor.
Criterio de medición de proxecto: Número de unidades previstas, segundo Estudo o Estudo Básico de Seguridade e Saúde.

| Código | Ud | Descrición | Rendemento | Prezo | Importe |
|---|---|---|---|---|---|
| mt50bal045a | Ude | Baliza reflectante para señalización, de chapa galvanizada, de 20x100 cm, de borde derecho de calzada, con franjas de cor branca e vermello e retrorreflectancia nivel 1 (E.G.). (material) | 0.100 | 33.10 | 3.31 |
| mo104 | h | Peón ordinario construcción. (man de obra) | 0.128 | 13.97 | 1.79 |
| % | % | Costes directos complementarios | 2 % | 5.10 | 0.10 |
|  |  | Custos directos |  |  | 5.20 |
