# Banderín para señalización, de material textil, de 40x50 cm, de color vermella y vástago de madera de 1 m, amortizable en 5 usos

- Propiedade do arquivo: CYPE INGENIEROS, S.A.
- Formato: FIEBDC-3/2002
- Divisa: EUR
- Custos indirectos: 3.00 %
- Gastos xerais: 13.00 %
- Beneficio industrial: 6.00 %
- IVE: 16.00 %

## Y Seguridade e saúde

### YS Señalización provisional de obras

#### YSN Señalización manual

**YSN010** Ude Banderín para señalización, de material textil, de 40x50 cm, de color vermella y vástago de madera de 1 m, amortizable en 5 usos.
Suministro de banderín para señalización, de material textil, con recubrimiento de material plástico, de 40x50 cm, de color vermella y vástago de madera de 1 m, amortizable en 5 usos.
Criterio de medición de proxecto: Número de unidades previstas, segundo Estudo o Estudo Básico de Seguridade e Saúde.

| Código | Ud | Descrición | Rendemento | Prezo | Importe |
|---|---|---|---|---|---|
| mt50bal020 | Ude | Banderín para señalización, de material textil, con recubrimiento de material plástico, de 40x50 cm, de cor vermello y vástago de madera de 1 m. (material) | 0.200 | 7.00 | 1.40 |
| mo104 | h | Peón ordinario construcción. (man de obra) | 0.026 | 13.97 | 0.36 |
| % | % | Costes directos complementarios | 2 % | 1.76 | 0.04 |
|  |  | Custos directos |  |  | 1.80 |
