# Señal provisional de obra de chapa de aceiro galvanizado

- Propiedade do arquivo: CYPE INGENIEROS, S.A.
- Formato: FIEBDC-3/2002
- Divisa: EUR
- Custos indirectos: 3.00 %
- Gastos xerais: 13.00 %
- Beneficio industrial: 6.00 %
- IVE: 16.00 %

## Y Seguridade e saúde

### YS Señalización provisional de obras

#### YSV Señalización vertical

**YSV010** Ude Señal provisional de obra de chapa de aceiro galvanizado, de perigo, triangular, L=70 cm, con retrorreflectancia nivel 1 (E.G.), con caballete portátil de aceiro galvanizado. amortizable la señal en 5 usos e el caballete en 5 usos.
Subministración, colocación e desmontaxe de señal provisional de obra de chapa de aceiro galvanizado, de perigo, triangular, L=70 cm, con retrorreflectancia nivel 1 (E.G.), amortizable en 5 usos, con caballete portátil de aceiro galvanizado, amortizable en 5 usos. Incluso p/p de mantenimiento en condiciones seguras durante todo el periodo de tiempo que se requiera.
Inclúe: Montaxe. Desmontaxe posterior. Transporte ata o lugar de almacenaxe ou retirada a contedor.
Criterio de medición de proxecto: Número de unidades previstas, segundo Estudo o Estudo Básico de Seguridade e Saúde.

| Código | Ud | Descrición | Rendemento | Prezo | Importe |
|---|---|---|---|---|---|
| mt50les010ba | Ude | Señal provisional de obra de chapa de aceiro galvanizado, de perigo, triangular, L=70 cm, con retrorreflectancia nivel 1 (E.G.), segundo a Instrucción 8.3-IC. (material) | 0.200 | 32.33 | 6.47 |
| mt50les050a | Ude | Caballete portátil de aceiro galvanizado, para señal provisional de obra. (material) | 0.200 | 7.90 | 1.58 |
| mo104 | h | Peón ordinario construcción. (man de obra) | 0.192 | 13.97 | 2.68 |
| % | % | Costes directos complementarios | 2 % | 10.73 | 0.21 |
|  |  | Custos directos |  |  | 10.94 |
