# Rehabilitación enerxética no sistema de alumado do edificio mediante a substitución de lámpada incandescente existente por lámpada fluorescente compacta dobre (TC-D) "LLEDÓ"

- Propiedade do arquivo: CYPE INGENIEROS, S.A.
- Formato: FIEBDC-3/2002
- Divisa: EUR
- Custos indirectos: 3.00 %
- Gastos xerais: 13.00 %
- Beneficio industrial: 6.00 %
- IVE: 16.00 %

## Z Rehabilitación enerxética

### ZI Iluminación

#### ZIA Lámpadas

**ZIA010** Ude Rehabilitación enerxética no sistema de alumado do edificio mediante a substitución de lámpada incandescente existente por lámpada fluorescente compacta dobre (TC-D) "LLEDÓ", de 18 (W) de potencia, previo desmontaxe da lámpada con medios manuais e carga manual do material desmontado sobre camión ou colector.
Rehabilitación enerxética no sistema de alumado do edificio mediante a substitución de lámpada incandescente existente por lámpada fluorescente compacta dobre (TC-D) "LLEDÓ", de 18 (W) de potencia. Ata desmontaxe da lámpada existente con medios manuais, retirada e carga manual sobre camión ou colector. Totalmente montada, conectada e probada.
Inclúe: Desmontaxe da lámpada. Carga manual do material desmontado sobre camión ou contedor. Replanteo. Colocación da lámpara.
Criterio de medición de proxecto: Número de unidades previstas, segundo documentación gráfica de Proxecto.
Criterio de medición de obra: Medirase o número de unidades realmente executadas segundo especificacións do Proxecto.

| Código | Ud | Descrición | Rendemento | Prezo | Importe |
|---|---|---|---|---|---|
| mt34tuf020n | Ude | Lámpada fluorescente compacta TC-D de 18 W. (material) | 1.000 | 4.47 | 4.47 |
| mo001 | h | Oficial 1ª electricista. (man de obra) | 0.021 | 15.78 | 0.33 |
| mo093 | h | Axudante electricista. (man de obra) | 0.021 | 14.62 | 0.31 |
| % | % | Costes directos complementarios | 2 % | 5.11 | 0.10 |
|  |  | Custos directos |  |  | 5.21 |
