# Rehabilitación enerxética no sistema de alumado do edificio mediante a substitución de luminaria empotrada existente por luminaria de teito Downlight

- Propiedade do arquivo: CYPE INGENIEROS, S.A.
- Formato: FIEBDC-3/2002
- Divisa: EUR
- Custos indirectos: 3.00 %
- Gastos xerais: 13.00 %
- Beneficio industrial: 6.00 %
- IVE: 16.00 %

## Z Rehabilitación enerxética

### ZI Iluminación

#### ZIB Aparatos de iluminación

**ZIB010** Ude Rehabilitación enerxética no sistema de alumado do edificio mediante a substitución de luminaria empotrada existente por luminaria de teito Downlight, de 220 mm de diámetro e 100 mm de altura, para 2 lámpadas fluorescentes compactas dobres TC-DEL de 26 W, modelo LD-DL/E 200 2x26W TC-DEL "L&D", previo desmontaxe da luminaria con medios manuais e carga manual do material desmontado sobre camión ou contedor.
Rehabilitación enerxética no sistema de alumado do edificio mediante a substitución de luminaria empotrada existente por luminaria de teito Downlight, de 220 mm de diámetro e 100 mm de altura, para 2 lámpadas fluorescentes compactas dobres TC-DEL de 26 W, modelo LD-DL/E 200 2x26W TC-DEL "L&D". Ata desmontaxe da luminaria existente con medios manuais, limpeza de restos, retirada e carga manual sobre camión ou contedor. Totalmente montada, conexionada e comprobada.
Inclúe: Desmontaxe dos elementos con medios manuais. Retirada e acopio do material desmontado. Limpeza dos restos de obra. Carga do material desmontado e restos de obra sobre camión ou contedor. Replanteo. Montaxe, fixación e nivelación. Conexionado. Colocación de lámpadas e accesorios.
Criterio de medición de proxecto: Número de unidades previstas, segundo documentación gráfica de Proxecto.
Criterio de medición de obra: Medirase o número de unidades realmente executadas segundo especificacións do Proxecto.

| Código | Ud | Descrición | Rendemento | Prezo | Importe |
|---|---|---|---|---|---|
| mt34lyd080b | Ude | Luminaria de teito Downlight, de 220 mm de diámetro e 100 mm de altura, para 2 lámpadas fluorescentes compactas dobres TC-DEL de 26 W, modelo LD-DL/E 200 2x26W TC-DEL "L&D"; aro embelecedor de aluminio inxectado, termoesmaltado, branca; reflector con acabado en aluminio especular; protección IP 20 e illamento clase F. (material) | 1.000 | 105.87 | 105.87 |
| mt34tuf020q | Ude | Lámpada fluorescente compacta TC-DEL de 26 W. (material) | 2.000 | 4.47 | 8.94 |
| mo001 | h | Oficial 1ª electricista. (man de obra) | 0.516 | 15.78 | 8.14 |
| mo093 | h | Axudante electricista. (man de obra) | 0.516 | 14.62 | 7.54 |
| % | % | Costes directos complementarios | 2 % | 130.49 | 2.61 |
|  |  | Custos directos |  |  | 133.10 |
