# Rehabilitación enerxética de instalación de calefacción

- Propiedade do arquivo: CYPE INGENIEROS, S.A.
- Formato: FIEBDC-3/2002
- Divisa: EUR
- Custos indirectos: 3.00 %
- Gastos xerais: 13.00 %
- Beneficio industrial: 6.00 %
- IVE: 16.00 %

## Z Rehabilitación enerxética

### ZT Tecnoloxías renovables

#### ZTB Caldeiras de biomasa

**ZTB005** m Rehabilitación enerxética de instalación de calefacción, mediante a desmontaxe, con medios manuais e mecánicos, da cheminea existente, de ata 20 m de altura, instalada no exterior do edificio e substitución por cheminea modular metálica, de dobre parede, modelo GC-25 PLUS "NEGARRA", parede interior de aceiro inoxidable AISI 316L de 80 mm de diámetro e parede exterior de aceiro inoxidable AISI 304, con illamento entre paredes mediante manta de fibra cerámica de alta densidade de 25 mm de espesor, instalada no exterior do edificio, para caldeira de pé con cámara de combustión atmosférica, de biomasa.
Rehabilitación enerxética de instalación de calefacción, mediante a desmontaxe, con medios manuais e mecánicos, da cheminea existente, de ata 20 m de altura, instalada no exterior do edificio e substitución por cheminea individual modular metálica, formada por tubo de dobre parede, modelo GC-25 PLUS "NEGARRA", composto por parede interior de aceiro inoxidable AISI 316L de 80 mm de diámetro e parede exterior de aceiro inoxidable AISI 304, con illamento entre paredes mediante manta de fibra cerámica de alta densidade de 25 mm de espesor, temperatura de traballo de 450°C e puntas de temperatura de ata 1000°C, presión de traballo de ata 5000 Pa, instalada no exterior do edificio, para evacuación dos produtos da combustión da caldeira de pé con cámara de combustión atmosférica, de biomasa. Ata p/p de tes, cóbados, adaptadores, abrazadeiras, soportes murais, módulos finais e demais accesorios necesarios. Totalmente montada, conectada e probada pola impresa instaladora mediante as correspondentes probas de servizo (incluídas neste prezo).
Inclúe: Desmontaxe da cheminea e dos seus accesorios. Retirada e acopio do material desmontado. Limpeza dos restos de obra. Carga mecánica do material desmontado e os restos de obra sobre camión ou contedor. Replanteo e trazado da cheminea. Presentación de tubos e accesorios. Montaxe da cheminea. Fixación da cheminea ó paramento. Realización de probas de servizo.
Criterio de medición de proxecto: Lonxitude medida dende o arranque do conduto ata a parte superior do deflector, segundo documentación gráfica de Proxecto.
Criterio de medición de obra: Medirase, dende o arranque do conduto ata a parte superior do módulo final, a lonxitude realmente executada segundo especificacións do Proxecto.

| Código | Ud | Descrición | Rendemento | Prezo | Importe |
|---|---|---|---|---|---|
| mt20cmn321p | Ude | Material auxiliar para montaxe e suxección á obra de os tubos de dobre parede, modelo GC-25 PLUS "NEGARRA", de 80 mm de diámetro interior. (material) | 1.000 | 5.66 | 5.66 |
| mt20cmn320pc | m | Tubo de dobre parede, modelo GC-25 PLUS "NEGARRA", composto por parede interior de aceiro inoxidable AISI 316L de 80 mm de diámetro e parede exterior de aceiro inoxidable AISI 304, con illamento entre paredes mediante manta de fibra cerámica de alta densidade de 25 mm de espesor, temperatura de traballo de 450°C e puntas de temperatura de ata 1000°C, presión de traballo de ata 5000 Pa, segundo UNE-EN 1856-1, co prezo incrementado o 10% en concepto de accesorios, pezas especiais e módulos finais. (material) | 1.000 | 124.54 | 124.54 |
| mq07gte010a | h | Guindastre autopropulsado de brazo telescópico cunha capacidade de elevación de 12 t e 20 m de altura máxima de traballo. (maquinaria) | 0.070 | 49.00 | 3.43 |
| mo002 | h | Oficial 1ª calefactor. (man de obra) | 0.514 | 15.78 | 8.11 |
| mo094 | h | Axudante calefactor. (man de obra) | 0.514 | 14.62 | 7.51 |
| % | % | Costes directos complementarios | 2 % | 149.25 | 2.99 |
|  |  | Custos directos |  |  | 152.24 |
