# Rehabilitación enerxética de edificio mediante a substitución da caldeira ou grupo térmico existente

- Propiedade do arquivo: CYPE INGENIEROS, S.A.
- Formato: FIEBDC-3/2002
- Divisa: EUR
- Custos indirectos: 3.00 %
- Gastos xerais: 13.00 %
- Beneficio industrial: 6.00 %
- IVE: 16.00 %

## Z Rehabilitación enerxética

### ZT Tecnoloxías renovables

#### ZTB Caldeiras de biomasa

**ZTB020** Ude Rehabilitación enerxética de edificio mediante a substitución da caldeira ou grupo térmico existente, de 30 kW de potencia calorífica, por caldeira para a combustión de pellets, potencia nominal de 54 a 220 kW, modelo Biomatic 220 BioControl "HERZ", con sistema de alimentación de pellets, para caldeira de biomasa serie Biomatic BioControl, composto por extractor para pellets, formado por transportador helicoidal sinfín, de 4 m de lonxitude, motor de accionamento de 0,55 kW, e 1 m de transportador helicoidal sinfín pechado, con chapa de aceiro en "U", extractor para pellets, formado por transportador helicoidal sinfín, de 4 m de lonxitude, motor de accionamento de 0,55 kW, e 1 m de transportador helicoidal sinfín pechado, con chapa de aceiro en "U", 1 m de alongamento de transportador helicoidal sinfín pechado, con chapa de aceiro en "U" e conduto para a evacuación dos produtos da combustión, que enlaza a caldeira coa cheminea existente; previa desmontaxe da caldeira ou grupo térmico con medios manuais e mecánicos e carga mecánica do material desmontado sobre camión ou colector.
Rehabilitación enerxética de edificio mediante a substitución de caldeira ou grupo térmico existente, de 30 kW de potencia calorífica, por caldeira para a combustión de pellets, potencia nominal de 54 a 220 kW, modelo Biomatic 220 BioControl "HERZ", con corpo de aceiro soldado e ensaiado a presión, de 1803x1066x1948 mm, illamento interior de 80 mm de espesor, cámara de combustión con sistema automático de limpeza do quemador mediante plato vibratorio, intercambiador de calor de tubos verticais con mecanismo de limpeza automática, sistema de recollida e extracción de cinzas do módulo de combustión, sistema motorizado con cinta de recollida automática e depósito con capacidade de 240 l, control da combustión mediante sonda Lambda integrada, sistema de mando integrado BioControl 3000, para o control do acumulador de A.Q.S. e do depósito de inercia, con sistema de alimentación de pellets, para caldeira de biomasa serie Biomatic BioControl, composto por extractor para pellets, formado por transportador helicoidal sinfín, de 4 m de lonxitude, motor de accionamento de 0,55 kW, e 1 m de transportador helicoidal sinfín pechado, con chapa de aceiro en "U", extractor para pellets, formado por transportador helicoidal sinfín, de 4 m de lonxitude, motor de accionamento de 0,55 kW, e 1 m de transportador helicoidal sinfín pechado, con chapa de aceiro en "U", 1 m de alongamento de transportador helicoidal sinfín pechado, con chapa de aceiro en "U" e conduto para a evacuación dos produtos da combustión, que enlaza a caldeira coa cheminea existente. Ata desmontaxe da caldeira ou grupo térmico existente, con medios manuais e mecánicos, previa desconexión das redes de subministración e evacuación e obturación das conducións conectadas a os elementos; desmontaxe de accesorios, soportes de fixación e bancada metálica de apoio, se dispón dela, limpeza de restos, retirada e carga mecánica sobre camión ou colector. Totalmente montada, conectada e posta en marcha pola empresa instaladora para a comprobación do seu correcto funcionamento.
Inclúe: Desconexión das redes de subministración e evacuación. Desmontaxe da caldeira e das súas compoñentes. Obturación das conducións conectadas ó elemento. Retirada e acopio do material desmontado. Limpeza dos restos de obra. Carga mecánica do material desmontado e os restos de obra sobre camión ou contedor. Replanteo mediante plantilla. Presentación dos elementos. Montaxe da caldeira e os seus accesorios. Replanteo e execución do desaugue. Replanteo das compoñentes do sistema de alimentación. Conexionado dos elementos á rede. Posta en marcha.
Criterio de medición de proxecto: Número de unidades previstas, segundo documentación gráfica de Proxecto.
Criterio de medición de obra: Medirase o número de unidades realmente executadas segundo especificacións do Proxecto.

| Código | Ud | Descrición | Rendemento | Prezo | Importe |
|---|---|---|---|---|---|
| mt38cbh011gg | Ude | Caldeira para a combustión de pellets, potencia nominal de 54 a 220 kW, modelo Biomatic 220 BioControl "HERZ", con corpo de aceiro soldado e ensaiado a presión, de 1803x1066x1948 mm, illamento interior de 80 mm de espesor, cámara de combustión con sistema automático de limpeza do quemador mediante plato vibratorio, intercambiador de calor de tubos verticais con mecanismo de limpeza automática, sistema de recollida e extracción de cinzas do módulo de combustión, sistema motorizado con cinta de recollida automática e depósito con capacidade de 240 l, control da combustión mediante sonda Lambda integrada, sistema de mando integrado BioControl 3000, para o control do acumulador de A.Q.S. e do depósito de inercia. (material) | 1.000 | 43755.43 | 43755.43 |
| mt38cbh015f | Ude | Sistema de depuración de gases procedentes da combustión, con illamiento incorporado, formado por varios ciclóns axiais conectados en paralelo, con conexións antivibración, para caldeira de biomasa Biomatic BioControl "HERZ". (material) | 1.000 | 5772.12 | 5772.12 |
| mt38cbh085q | Ude | Sistema de elevación da temperatura de retorno po enriba de 55°C, composto por válvula reguladora e bomba de circulación modelo TOP S40/10, para evitar condensacións e deposicións de hollín no interior da caldeira, "HERZ". (material) | 1.000 | 2098.11 | 2098.11 |
| mt38cbh100i | Ude | Posta en marcha e formación no manexo de caldeira de biomasa Biomatic BioControl "HERZ". (material) | 1.000 | 896.10 | 896.10 |
| mt38cbh051d | Ude | Extractor para pellets, formado por transportador helicoidal sinfín, de 4 m de lonxitude, motor de accionamento de 0,55 kW, e 1 m de transportador helicoidal sinfín pechado, con chapa de aceiro en "U", para sistema de alimentación de caldeira de biomasa Biomatic BioControl "HERZ". (material) | 1.000 | 4813.19 | 4813.19 |
| mt38cbh058b | m | Alongamento de transportador helicoidal sinfín pechado, con chapa de aceiro en "U", para sistema de alimentación de caldeira de biomasa Biomatic BioControl "HERZ". (material) | 1.000 | 649.93 | 649.93 |
| mq04cag010a | h | Camión con guindastre de ata 6 t. (maquinaria) | 1.362 | 49.45 | 67.35 |
| mo002 | h | Oficial 1ª calefactor. (man de obra) | 50.364 | 15.78 | 794.74 |
| mo094 | h | Axudante calefactor. (man de obra) | 50.364 | 14.62 | 736.32 |
| mo104 | h | Peón ordinario construcción. (man de obra) | 0.536 | 13.97 | 7.49 |
| % | % | Costes directos complementarios | 2 % | 59590.78 | 1191.82 |
|  |  | Custos directos |  |  | 60782.60 |
