# Rehabilitación enerxética de edificio mediante a colocación en horizontal sobre a carpintaría exterior ou caixa de persiana

- Propiedade do arquivo: CYPE INGENIEROS, S.A.
- Formato: FIEBDC-3/2002
- Divisa: EUR
- Custos indirectos: 3.00 %
- Gastos xerais: 13.00 %
- Beneficio industrial: 6.00 %
- IVE: 16.00 %

## Z Rehabilitación enerxética

### ZV Ventilación

#### ZVM Sistemas de ventilación mecánica

**ZVM010** Ude Rehabilitación enerxética de edificio mediante a colocación en horizontal sobre a carpintaría exterior ou caixa de persiana, de aireador de admisión, higrorregulable, de plástico cor branca RAL 9003, modelo EHA 6-45 "ALDER", caudal máximo 12,5 l/s, de 420x50x35 mm, para sistema de ventilación mecánica controlada.
Rehabilitación enerxética de edificio mediante a subministración e montaxe de aireador de admisión, higrorregulable, de plástico cor branca RAL 9003, modelo EHA 6-45 "ALDER", caudal máximo 12,5 l/s, de 420x50x35 mm, e sensor de humidade de nylon, para colocar en posición horizontal enrriba da carpintería exterior ou caixa de persiana de aluminio, PVC ou madeira, sobre a que se realizarán dúas aberturas de 172x12 mm, para sistema de ventilación mecánica controlada. Ata accesorios de montaxe. Totalmente montado.
Inclúe: Replanteo. Fixación do aireador por enriba da carpintaría.
Criterio de medición de proxecto: Número de unidades previstas, segundo documentación gráfica de Proxecto.
Criterio de medición de obra: Medirase o número de unidades realmente executadas segundo especificacións do Proxecto.

| Código | Ud | Descrición | Rendemento | Prezo | Importe |
|---|---|---|---|---|---|
| mt20sva032ia | Ude | Aireador de admisión, higrorregulable, de plástico cor branca RAL 9003, modelo EHA 6-45 "ALDER", caudal máximo 12,5 l/s, de 420x50x35 mm, e sensor de humidade de nylon, para colocar en posición horizontal enrriba da carpintería exterior ou caixa de persiana de aluminio, PVC ou madeira, sobre a que se realizarán dúas aberturas de 172x12 mm. (material) | 1.000 | 30.09 | 30.09 |
| mo009 | h | Oficial 1ª montador. (man de obra) | 0.161 | 15.78 | 2.54 |
| mo075 | h | Axudante montador. (man de obra) | 0.161 | 14.65 | 2.36 |
| % | % | Costes directos complementarios | 2 % | 34.99 | 0.70 |
|  |  | Custos directos |  |  | 35.69 |
