# Rehabilitación enerxética de edificio mediante a colocación na parte inferior da porta de paso interior

- Propiedade do arquivo: CYPE INGENIEROS, S.A.
- Formato: FIEBDC-3/2002
- Divisa: EUR
- Custos indirectos: 3.00 %
- Gastos xerais: 13.00 %
- Beneficio industrial: 6.00 %
- IVE: 16.00 %

## Z Rehabilitación enerxética

### ZV Ventilación

#### ZVM Sistemas de ventilación mecánica

**ZVM020** Ude Rehabilitación enerxética de edificio mediante a colocación na parte inferior da porta de paso interior, de grella para tránsito de aire, caudal máximo 35 l/s, de 200x100 mm, para sistema de ventilación mecánica controlada.
Rehabilitación enerxética de edificio mediante a subministración e montaxe de grella para tránsito de aire de aluminio lacado en cor a elexir da carta RAL, con marco telescópico e aletas en forma de "V", caudal máximo 35 l/s, de 200x100 mm, para colocar na parte inferior da porta de paso interior, de 30 a 55 mm de espesor, fixada mediante parafusos, para sistema de ventilación mecánica controlada. Ata accesorios de montaxe. Totalmente montada.
Inclúe: Replanteo. Fixación da grella na folla da porta de paso.
Criterio de medición de proxecto: Número de unidades previstas, segundo documentación gráfica de Proxecto.
Criterio de medición de obra: Medirase o número de unidades realmente executadas segundo especificacións do Proxecto.

| Código | Ud | Descrición | Rendemento | Prezo | Importe |
|---|---|---|---|---|---|
| mt20svg060a | Ude | Grella para tránsito de aire de aluminio lacado en cor a elexir da carta RAL, con marco telescópico e aletas en forma de "V", caudal máximo 35 l/s, de 200x100 mm, para colocar na parte inferior da porta de paso interior, de 30 a 55 mm de espesor, fixada mediante parafusos. (material) | 1.000 | 14.81 | 14.81 |
| mo009 | h | Oficial 1ª montador. (man de obra) | 0.321 | 15.78 | 5.07 |
| mo075 | h | Axudante montador. (man de obra) | 0.321 | 14.65 | 4.70 |
| % | % | Costes directos complementarios | 2 % | 24.58 | 0.49 |
|  |  | Custos directos |  |  | 25.07 |
