# Rehabilitación enerxética de edificio mediante a colocación de boca de extracción

- Propiedade do arquivo: CYPE INGENIEROS, S.A.
- Formato: FIEBDC-3/2002
- Divisa: EUR
- Custos indirectos: 3.00 %
- Gastos xerais: 13.00 %
- Beneficio industrial: 6.00 %
- IVE: 16.00 %

## Z Rehabilitación enerxética

### ZV Ventilación

#### ZVM Sistemas de ventilación mecánica

**ZVM030** Ude Rehabilitación enerxética de edificio mediante a colocación de boca de extracción, higrorregulable, modelo BAHIA C1 Higro 12-70 "ALDER", caudal máximo 19,4 l/s, para paredes o teitos de locais húmidos (cociña), para sistema de ventilación mecánica controlada.
Rehabilitación enerxética de edificio mediante a subministración e montaxe de boca de extracción, higrorregulable, modelo BAHIA C1 Higro 12-70 "ALDER", caudal máximo 19,4 l/s, de 125 mm de diámetro de conexión, 160x47,6x227,7 mm, illamento acústico de 36 dB, e sensor de humidade de nylon, para colocar en paredes o teitos de locais húmidos (cociña), ó inicio do conduto de extracción, para sistema de ventilación mecánica controlada. Ata fixación ó conduto de extracción e accesorios de montaxe. Totalmente montada e conexionada.
Inclúe: Replanteo. Conexionado e fixación do elemento ó conduto de extracción.
Criterio de medición de proxecto: Número de unidades previstas, segundo documentación gráfica de Proxecto.
Criterio de medición de obra: Medirase o número de unidades realmente executadas segundo especificacións do Proxecto.

| Código | Ud | Descrición | Rendemento | Prezo | Importe |
|---|---|---|---|---|---|
| mt20sva080sa | Ude | Boca de extracción, higrorregulable, modelo BAHIA C1 Higro 12-70 "ALDER", caudal máximo 19,4 l/s, de 125 mm de diámetro de conexión, 160x47,6x227,7 mm, illamento acústico de 36 dB, e sensor de humidade de nylon, para colocar en paredes o teitos de locais húmidos (cociña), ó inicio do conduto de extracción. (material) | 1.000 | 87.78 | 87.78 |
| mo009 | h | Oficial 1ª montador. (man de obra) | 0.161 | 15.78 | 2.54 |
| mo075 | h | Axudante montador. (man de obra) | 0.161 | 14.65 | 2.36 |
| % | % | Costes directos complementarios | 2 % | 92.68 | 1.85 |
|  |  | Custos directos |  |  | 94.53 |
