# Descabezado de micropilote fabricado "in situ", de 193,7 mm de diámetro, con martelo eléctrico e carga manual de cascallos sobre camión ou contedor

- Propiedade do arquivo: CYPE INGENIEROS, S.A.
- Formato: FIEBDC-3/2002
- Divisa: EUR
- Custos indirectos: 3.00 %
- Gastos xerais: 13.00 %
- Beneficio industrial: 6.00 %
- IVE: 16.00 %

## C Cimentacións

### CP Profundas

#### CPM Micropilotes

**CPM011** m Descabezado de micropilote fabricado "in situ", de 193,7 mm de diámetro, con martelo eléctrico e carga manual de cascallos sobre camión ou contedor.
Descabezado de micropilote fabricado "in situ", de 193,7 mm de diámetro, mediante picado do morteiro da cabeza do micropilote que non reúne as características mecánicas necesarias, con martelo eléctrico. Incluso p/p de limpeza, provisión, retirada e carga manual de entullos sobre camión ou contedor.
Inclúe: Descabezado. Retirada e acopio de entullos. Carga manual de cascallos sobre camión ou contedor.
Criterio de medición de proxecto: Lonxitude medida segundo documentación gráfica de Proxecto.
Criterio de medición de obra: Medirase a lonxitude realmente executada segundo especificacións do Proxecto.

| Código | Ud | Descrición | Rendemento | Prezo | Importe |
|---|---|---|---|---|---|
| mq05mai040 | h | Martelo eléctrico. (maquinaria) | 0.412 | 2.79 | 1.15 |
| mo103 | h | Peón especializado construcción. (man de obra) | 0.403 | 14.47 | 5.83 |
| mo104 | h | Peón ordinario construcción. (man de obra) | 0.252 | 13.97 | 3.52 |
| % | % | Costes directos complementarios | 2 % | 10.50 | 0.21 |
|  |  | Custos directos |  |  | 10.71 |
