# Pilote prefabricado de formigón armado, colocado por hinca, D=40 cm, Q=150 t, construido segundo CPP-1, con azuche normal en punta

- Propiedade do arquivo: CYPE INGENIEROS, S.A.
- Formato: FIEBDC-3/2002
- Divisa: EUR
- Custos indirectos: 3.00 %
- Gastos xerais: 13.00 %
- Beneficio industrial: 6.00 %
- IVE: 16.00 %

## C Cimentacións

### CP Profundas

#### CPP Pilotes prefabricados

**CPP010** m Pilote prefabricado de formigón armado, colocado por hinca, D=40 cm, Q=150 t, construido segundo CPP-1, con azuche normal en punta.
Subministración e colocación de pilote prefabricado de formigón armado, D=40 cm, Q=150 t, construido segundo CPP-1 para formación de grupo de pilotes CPP-2, con azuche normal en punta. Hincado por golpeo da cabeza do pilote de 12 m de lonxitude máxima, mediante maza. Ata parte proporcional de transporte, instalación, almohadillas, paradas, montaxe e desmontaxe de equipo mecánico e pilotes prefabricados.
Inclúe: Replanteo e trazado dos eixos dos grupos de pilotes. Izado de los pilotes. Hincado dos pilotes por golpeo de maza, previa colocación de sombrerete de aceiro con almohadilla. Golpeo ata conqueri-lo rexeitamento prefixado.
Criterio de medición de proxecto: Lonxitude medida segundo documentación gráfica de Proxecto, dende a punta ata a cara inferior do encepado, considerando un incremento do 10% en previsión das oscilacións reais que poden aparecer ó realizar o pilotaxe.
Criterio de medición de obra: Medirase a lonxitude do pilote realmente executado segundo especificacións do Proxecto, dende a punta ata a cara inferior do encepado.

| Código | Ud | Descrición | Rendemento | Prezo | Importe |
|---|---|---|---|---|---|
| mt07pph020e | m | Pilote prefabricado de hormigón armado, diámetro equivalente 40 cm, para unha carga axil de 150 t, con azuche normal en punta, segundo UNE-EN 12794. (material) | 1.000 | 84.73 | 84.73 |
| mq03pip050b | h | Martinete hidráulico, de 9 t, para hinca de pilotes prefabricados. (maquinaria) | 0.076 | 97.15 | 7.38 |
| mq03pip010 | Ude | Transporte, posta en obra e retirada de equipo mecánico para hinca de pilotes prefabricados. (maquinaria) | 0.001 | 6787.32 | 6.79 |
| mo083 | h | Axudante estructurista. (man de obra) | 0.315 | 14.65 | 4.61 |
| % | % | Costes directos complementarios | 2 % | 103.51 | 2.07 |
|  |  | Custos directos |  |  | 105.58 |
