# Viga de madeira laminada encolada homoxénea

- Propiedade do arquivo: CYPE INGENIEROS, S.A.
- Formato: FIEBDC-3/2002
- Divisa: EUR
- Custos indirectos: 3.00 %
- Gastos xerais: 13.00 %
- Beneficio industrial: 6.00 %
- IVE: 16.00 %

## E Estructuras

### EM Madeira

#### EMV Vigas

**EMV110** m³ Viga de madeira laminada encolada homoxénea, de 33 ou 45 mm de grosor das láminas e sección constante, de 10x20 a 12x25 cm de sección e ata 5 m de lonxitude, clase resistente GL-24h e protección da madeira con clase de penetración P1 e P2, traballada en taller.
Subministración e colocación de viga de madeira laminada encolada homoxénea, de 33 ou 45 mm de grosor das láminas e sección constante, de 10x20 a 12x25 cm de sección e ata 5 m de lonxitude, para aplicacións estructurais, clase resistente GL-24h segundo UNE-EN 390 e UNE-EN 1194 e protección fronte a axentes bióticos que se corresponde coa clase de penetración P1 e P2 (3 mm nas caras laterais da albura e 40 mm en sentido axial) segundo UNE-EN 351-1. Incluso cortes, entallas para o seu correcto axuste, nivelación e colocación dos elementos de atado e reforzo. Traballada en taller e colocada en obra.
Inclúe: Replanteo e marcado de eixos, nos puntos de apoio das vigas. Colocación e fixación provisional da viga. Aplomado e nivelación. Ejecución das unións. Comprobación final do apromado e dos niveis.
Criterio de medición de proxecto: Volumen medido segundo documentación gráfica de Proxecto, apoiándose nas maiores dimensións transversais para aquelas pezas que non teñan escuadrías rectangulares ou cadradas, e a lonxitude incluíndo as entregas.
Criterio de medición de obra: Medirase o volumen realmente executado segundo especificacións do Proxecto, apoiándose nas maiores dimensións transversais para aquelas pezas que non teñan escuadrías rectangulares ou cadradas, incluíndo na lonxitude as entregas. Considéranse incluidos todos os elementos integrante da estrutura sinalados nos planos e detalles do Proxecto.

| Código | Ud | Descrición | Rendemento | Prezo | Importe |
|---|---|---|---|---|---|
| mt07mee115a | m³ | Madeira laminada encolada homoxénea, de 33 ou 45 mm de grosor das láminas, para viga de sección constante, de 10x20 a 12x25 cm de sección e ata 5 m de lonxitude, para aplicacións estructurais, clase resistente GL-24h segundo UNE-EN 390 e UNE-EN 1194, e protección fronte a axentes bióticos que se corresponde coa clase de penetración P1 e P2 (3 mm nas caras laterais da albura e 40 mm en sentido axial) segundo UNE-EN 351-1, traballada en taller. (material) | 1.000 | 876.27 | 876.27 |
| op00cla010 |  | Clavadora. | 1.000 | 0.00 | 0.00 |
| op00cep010 |  | Garlopa. | 1.000 | 0.00 | 0.00 |
| mo043 | h | Oficial 1ª montador de estructura de madera. (man de obra) | 5.914 | 15.28 | 90.37 |
| mo086 | h | Axudante montador de estructura de madera. (man de obra) | 2.957 | 14.65 | 43.32 |
| % | % | Costes directos complementarios | 2 % | 1009.96 | 20.20 |
|  |  | Custos directos |  |  | 1030.16 |
