# Aceiro S275JR en vigas mixtas, pezas simples máis conectores, estrutura soldada

- Propiedade do arquivo: CYPE INGENIEROS, S.A.
- Formato: FIEBDC-3/2002
- Divisa: EUR
- Custos indirectos: 3.00 %
- Gastos xerais: 13.00 %
- Beneficio industrial: 6.00 %
- IVE: 16.00 %

## E Estructuras

### EX Mixtas

#### EXV Vigas

**EXV010** kg Aceiro S275JR en vigas mixtas, pezas simples máis conectores, estrutura soldada.
Subministración e montaxe de aceiro laminado UNE-EN 10025 S275JR, en perfís laminados en quente, pezas simples das series IPN, IPE, UPN, HEA, HEB ou HEM máis conectores, para vigas mixtas, mediante unións soldadas, traballado e montado en taller e colocado en obra. Incluso p/p de soldaduras, cortes, pezas especiais, despuntes e dúas mans de imprimación excepto nas zonas en contacto co formigón.
Inclúe: Replanteo da viga nos seus apoios. Colocación e fixación provisional do perfil. Apeado, aplomado e nivelación. Ejecución das unións. Replanteo e fixación de conectores.
Criterio de medición de proxecto: Peso nominal medido segundo documentación gráfica de Proxecto.
Criterio de medición de obra: Determinarase, a partir do peso obtido en báscula oficial das unidades chegadas á obra, o peso das unidades realmente executadas segundo especificacións do Proxecto.

| Código | Ud | Descrición | Rendemento | Prezo | Importe |
|---|---|---|---|---|---|
| mt07ala010j | kg | Aceiro laminado UNE-EN 10025 S275JR, en perfís laminados en quente, pezas simples+conectores, para aplicacións estructurais. (material) | 1.050 | 1.14 | 1.20 |
| mt27pfi010 | l | Imprimación de secado rápido, formulada con resinas alquídicas modificadas e fosfato de zinc. (material) | 0.050 | 4.80 | 0.24 |
| mq08sol020 | h | Equipo e elementos auxiliares para soldaxe eléctrica. (maquinaria) | 0.015 | 3.09 | 0.05 |
| op00lla010 |  | Llave de impacto. | 1.000 | 0.00 | 0.00 |
| op00cor020 |  | Cortadora manual de metal, de disco. | 1.000 | 0.00 | 0.00 |
| mo042 | h | Oficial 1ª montador de estructura metálica. (man de obra) | 0.021 | 15.28 | 0.32 |
| mo085 | h | Axudante montador de estructura metálica. (man de obra) | 0.021 | 14.65 | 0.31 |
| % | % | Costes directos complementarios | 2 % | 2.12 | 0.04 |
|  |  | Custos directos |  |  | 2.16 |
