# Porta de vidro templado incoloro, de 2090x796 mm e 10 mm de espesor

- Propiedade do arquivo: CYPE INGENIEROS, S.A.
- Formato: FIEBDC-3/2002
- Divisa: EUR
- Custos indirectos: 3.00 %
- Gastos xerais: 13.00 %
- Beneficio industrial: 6.00 %
- IVE: 16.00 %

## F Fachadas

### FV Vidros

#### FVT Templados

**FVT020** Ude Porta de vidro templado incoloro, de 2090x796 mm e 10 mm de espesor.
Subministración e montaxe de porta de vidro templado incoloro, de 2090x796 mm e 10 mm de espesor, colgada mediante gonzos fixados nos puntos de xiro, superior e inferior. Incluso ferraxes, freo e fechadura de aceiro inoxidable, con chave e manivela. Totalmente montada.
Inclúe: Todas. Replanteo dos puntos de xiro, superior e inferior, debidamente aplomados. Fixación del punto de xiro superior. Colocación e fixación do caxeado do freno retenedor. Introducción do punto de xiro inferior. Montaxe do pernio inferior da porta. Presentación da porta sobre o punto de xiro inferior. Introducción do pivote do pernio superior. Presentación da contraplaca sobre a porta e atornillado de ambos elementos do pernio superior. Regulación do freo e fixación da tapa. Sinalización da folla unha vez colocada. Colocación das pechaduras.
Criterio de medición de proxecto: Número de unidades previstas, segundo documentación gráfica de Proxecto.
Criterio de medición de obra: Medirase o número de unidades realmente executadas segundo especificacións do Proxecto.

| Código | Ud | Descrición | Rendemento | Prezo | Importe |
|---|---|---|---|---|---|
| mt21vtp010a | Ude | Porta de vidro templado incoloro, de 2090x796 mm e 10 mm de espesor. Segundo UNE-EN 410 e UNE-EN 673. (material) | 1.000 | 57.08 | 57.08 |
| mt21vts010 | Ude | Ferraxes, pezas metálicas, accesorios; pernios alto e baixo; puntos de xiro alto e baixo; tapa, caixa e mecanismo de freo; fechadura con chave e manivela; ata pequeno material auxiliar, para portas de vidro temperado. (material) | 1.000 | 225.30 | 225.30 |
| mo050 | h | Oficial 1ª cristaleiro. (man de obra) | 3.352 | 15.17 | 50.85 |
| mo101 | h | Axudante cristaleiro. (man de obra) | 3.352 | 14.85 | 49.78 |
| % | % | Costes directos complementarios | 2 % | 383.01 | 7.66 |
|  |  | Custos directos |  |  | 390.67 |
