# Mangueira para cables de 8x0,22 mm²

- Propiedade do arquivo: CYPE INGENIEROS, S.A.
- Formato: FIEBDC-3/2002
- Divisa: EUR
- Custos indirectos: 3.00 %
- Gastos xerais: 13.00 %
- Beneficio industrial: 6.00 %
- IVE: 16.00 %

## I Instalacións

### ID Seguridade

#### IDC Cables

**IDC010** m Mangueira para cables de 8x0,22 mm².
Subministración e instalación de mangueira para cables de 8x0,22 mm². Totalmente montada, conexionada e probada.
Inclúe: Replanteo e trazado da liña. Tendido da mangueira. Conexionado.
Criterio de medición de proxecto: Lonxitude medida segundo documentación gráfica de Proxecto.
Criterio de medición de obra: Medirase a lonxitude realmente executada segundo especificacións do Proxecto.

| Código | Ud | Descrición | Rendemento | Prezo | Importe |
|---|---|---|---|---|---|
| mt41ing050a | Ude | Mangueira para cables de 8x0,22 mm². (material) | 1.000 | 0.29 | 0.29 |
| mt41www010 | Ude | Material auxiliar para instalacións de protección contra roubo. (material) | 1.000 | 1.65 | 1.65 |
| mo004 | h | Oficial 1ª instalador de redes y equipos de detección y seguridad. (man de obra) | 0.015 | 15.78 | 0.24 |
| mo096 | h | Axudante instalador de redes y equipos de detección y seguridad. (man de obra) | 0.015 | 14.62 | 0.22 |
| % | % | Costes directos complementarios | 2 % | 2.40 | 0.05 |
|  |  | Custos directos |  |  | 2.45 |
