# Liña xeral de alimentación soterrada formada por cables unipolares con condutores de cobre

- Propiedade do arquivo: CYPE INGENIEROS, S.A.
- Formato: FIEBDC-3/2002
- Divisa: EUR
- Custos indirectos: 3.00 %
- Gastos xerais: 13.00 %
- Beneficio industrial: 6.00 %
- IVE: 16.00 %

## I Instalacións

### IE Eléctricas

#### IEL Liñas xerais de alimentación

**IEL010** m Liña xeral de alimentación soterrada formada por cables unipolares con condutores de cobre, RZ1-K (AS) 5G10 mm², sendo a súa tensión asignada de 0,6/1 kV, baixo tubo protector de polietileno de dobre parede, de 75 mm de diámetro.
Subministración e instalación de liña xeral de alimentación soterrada, que enlaza a caixa xeral de protección con a centralización de contadores, formada por cables unipolares con condutores de cobre, RZ1-K (AS) 5G10 mm², sendo a súa tensión asignada de 0,6/1 kV, baixo tubo protector de polietileno de dobre parede, de 75 mm de diámetro, resistencia a compresión maior de 250 N, suministrado en rolo, colocado sobre cama ou leito de area de 10 cm de espesor, debidamente compactada e nivelada mediante equipo manual con pisón vibrante, recheo lateral compactando ata o riles e posterior recheo coa mesma area ata 10 cm por enriba da xeneratriz superior da tubería, sen incluir a excavación nin o posterior recheo principal das zanxas. Ata fío guía. Totalmente montada, conexionada e probada.
Inclúe: Replanteo e trazado da gabia. Execución do leito de area para asento do tubo. Colocación do tubo na gabia. Tendido de cables. Conexionado. Execución do recheo envolvente.
Criterio de medición de proxecto: Lonxitude medida segundo documentación gráfica de Proxecto.
Criterio de medición de obra: Medirase a lonxitude realmente executada segundo especificacións do Proxecto.

| Código | Ud | Descrición | Rendemento | Prezo | Importe |
|---|---|---|---|---|---|
| mt01ara010 | m³ | Area de 0 a 5 mm de diámetro. (material) | 0.092 | 12.02 | 1.11 |
| mt35aia080ad | m | Tubo curvable, suministrado en rolo, de polietileno de dobre parede (interior lisa e exterior corrugada), de cor laranxa, de 75 mm de diámetro nominal, para canalización soterrada, resistencia á compresión 250 N, con grao de protección IP 549 segundo UNE 20324, con fío guía incorporado. Segundo UNE-EN 61386-1, UNE-EN 61386-22 e UNE-EN 50086-2-4. (material) | 1.000 | 2.65 | 2.65 |
| mt35cun010f1 | m | Cable unipolar RZ1-K (AS), non propagador da chama, con conductor de cobre clase 5 (-K) de 10 mm² de sección, con illamento de polietileno reticulado (R) e cuberta de poliolefina termoplástica ceibe de halóxenos (Z1), sendo a súa tensión asignada de 0,6/1 kV. Segundo UNE 21123-4. (material) | 5.000 | 1.41 | 7.05 |
| mt35www010 | Ude | Material auxiliar para instalacións eléctricas. (material) | 0.200 | 1.48 | 0.30 |
| mq04dua020b | h | Dumper de descarga frontal de 2 t de carga útil, con mecanismo hidráulico. (maquinaria) | 0.009 | 9.25 | 0.08 |
| mq02rop020 | h | Pisón vibrante de 80 kg, con placa de 30x30 cm, tipo rana. (maquinaria) | 0.069 | 8.46 | 0.58 |
| mq02cia020 | h | Camión con cuba de auga. (maquinaria) | 0.001 | 35.98 | 0.04 |
| mo018 | h | Oficial 1ª construcción. (man de obra) | 0.056 | 15.28 | 0.86 |
| mo104 | h | Peón ordinario construcción. (man de obra) | 0.056 | 13.97 | 0.78 |
| mo001 | h | Oficial 1ª electricista. (man de obra) | 0.063 | 15.78 | 0.99 |
| mo093 | h | Axudante electricista. (man de obra) | 0.059 | 14.62 | 0.86 |
| % | % | Costes directos complementarios | 2 % | 15.30 | 0.31 |
|  |  | Custos directos |  |  | 15.61 |
