# Gardamotor para protección fronte a sobrecargas e cortocircuítos con mando manual local, de 2,5-4 A de intensidade nominal regulable, tripolar (3P), de 5 módulos

- Propiedade do arquivo: CYPE INGENIEROS, S.A.
- Formato: FIEBDC-3/2002
- Divisa: EUR
- Custos indirectos: 3.00 %
- Gastos xerais: 13.00 %
- Beneficio industrial: 6.00 %
- IVE: 16.00 %

## I Instalacións

### IE Eléctricas

#### IEX Aparamenta

**IEX080** Ude Gardamotor para protección fronte a sobrecargas e cortocircuítos con mando manual local, de 2,5-4 A de intensidade nominal regulable, tripolar (3P), de 5 módulos.
Subministración e instalación de gardamotor para protección fronte a sobrecargas e cortocircuítos con mando manual local, de 2,5-4 A de intensidade nominal regulable, tripolar (3P), de 5 módulos. Incluso accesorios e fixacións. Totalmente montado, conexionado e probado.
Inclúe: Montaje y conexionado del elemento.
Criterio de medición de proxecto: Número de unidades previstas, segundo documentación gráfica de Proxecto.
Criterio de medición de obra: Medirase o número de unidades realmente executadas segundo especificacións do Proxecto.

| Código | Ud | Descrición | Rendemento | Prezo | Importe |
|---|---|---|---|---|---|
| mt35cgm020b | Ude | Gardamotor para protección fronte a sobrecargas e cortocircuítos con mando manual local, de 2,5-4 A de intensidade nominal regulable, tripolar (3P), de 5 módulos, incluso p/p de accesorios de montaxe. (material) | 1.000 | 76.83 | 76.83 |
| mo001 | h | Oficial 1ª electricista. (man de obra) | 0.332 | 15.78 | 5.24 |
| % | % | Costes directos complementarios | 2 % | 82.07 | 1.64 |
|  |  | Custos directos |  |  | 83.71 |
