# Instalación interior de gas en local

- Propiedade do arquivo: CYPE INGENIEROS, S.A.
- Formato: FIEBDC-3/2002
- Divisa: EUR
- Custos indirectos: 3.00 %
- Gastos xerais: 13.00 %
- Beneficio industrial: 6.00 %
- IVE: 16.00 %

## I Instalacións

### IG Gas

#### IGI Instalación interior

**IGI020** Ude Instalación interior de gas en local, con dotación para 2 aparatos, realizada con tubería de cobre, con vaina plástica, composta de: tramo común de 22 mm de diámetro e 10 m de lonxitude e 2 ramificacións a cada consumo, de 22 mm de diámetro e 8 m de lonxitude e de 22 mm de diámetro e 7 m de lonxitude.
Instalación interior de gas en local, con dotación para 2 aparatos, realizada con tubaxe de cobre, con vaina plástica, que conecta a chave de local privado (non incluída neste prezo) con cada un dos aparatos a gas, composta dos seguintes tramos: tramo común de 22 mm de diámetro e 10 m de lonxitude e 2 ramificacións a cada consumo, de 22 mm de diámetro e 8 m de lonxitude e de 22 mm de diámetro e 7 m de lonxitude. Ata chaves macho-macho de conexión de aparato para o corte de suministro de gas, con pata e conexións por xunta plana, p/p de pasta de recheo e elementos de suxección, colocados mediante soldadura por capilaridade. Totalmente montada, conexionada e probada pola empresa instaladora mediante as correspondentes probas de servizo (incluídas neste prezo).
Inclúe: Replanteo do recorrido das tuberías e da situación das chaves. Colocación da vaina. Colocación e fixación de tuberías e chaves. Realización de probas de servizo.
Criterio de medición de proxecto: Número de unidades previstas, segundo documentación gráfica de Proxecto.
Criterio de medición de obra: Medirase o número de unidades realmente executadas segundo especificacións do Proxecto.

| Código | Ud | Descrición | Rendemento | Prezo | Importe |
|---|---|---|---|---|---|
| mt43tco010dg | m | Tubo de cobre estirado en frío sen soldadura, diámetro D=20/22 mm e 1 mm de espesor, segundo UNE-EN 1057, co prezo incrementado o 30% en concepto de accesorios e pezas especiais. (material) | 10.000 | 3.86 | 38.60 |
| mt35aia090md | m | Tubo ríxido de PVC, enchufable, curvable en quente, de cor negra, de 32 mm de diámetro nominal, para canalización fixa en superficie. Resistencia á compresión 1250 N, resistencia ó impacto 2 xulios, temperatura de traballo -5°C ata 60°C, con grao de protección IP 547 segundo UNE 20324, propiedades eléctricas: illante, non propagador da chama. Segundo UNE-EN 61386-1 e UNE-EN 61386-22. Incluso p/p de abrazadeiras, elementos de suxección e accesorios (curvas, manguitos, tes, codos e curvas flexibles). (material) | 8.000 | 2.17 | 17.36 |
| mt43tco010dg | m | Tubo de cobre estirado en frío sen soldadura, diámetro D=20/22 mm e 1 mm de espesor, segundo UNE-EN 1057, co prezo incrementado o 30% en concepto de accesorios e pezas especiais. | 8.000 | 3.86 | 30.88 |
| mt35aia090md | m |  | 6.400 | 2.17 | 13.89 |
| mt43tco010dg | m | Tubo de cobre estirado en frío sen soldadura, diámetro D=20/22 mm e 1 mm de espesor, segundo UNE-EN 1057, co prezo incrementado o 30% en concepto de accesorios e pezas especiais. | 7.000 | 3.86 | 27.02 |
| mt35aia090md | m |  | 5.600 | 2.17 | 12.15 |
| mt27tec020 | kg | Pasta hidrófuga. (material) | 0.800 | 0.45 | 0.36 |
| mt43acv010c | Ude | Chave macho-macho con pata e conexións por xunta plana, con rosca cilíndrica GAS de 3/4" de diámetro, segundo UNE 60718. (material) | 1.000 | 10.26 | 10.26 |
| mt43acv010c | Ude | Chave macho-macho con pata e conexións por xunta plana, con rosca cilíndrica GAS de 3/4" de diámetro, segundo UNE 60718. | 1.000 | 10.26 | 10.26 |
| mo008 | h | Oficial 1ª instalador de gas. (man de obra) | 5.327 | 15.78 | 84.06 |
| mo100 | h | Axudante instalador de gas. (man de obra) | 5.327 | 14.62 | 77.88 |
| % | % | Costes directos complementarios | 2 % | 322.72 | 6.45 |
|  |  | Custos directos |  |  | 329.17 |
