# Conductos de chapa galvanizada de 0,8 mm de espesor e xuntas transversais con brida tipo Metu

- Propiedade do arquivo: CYPE INGENIEROS, S.A.
- Formato: FIEBDC-3/2002
- Divisa: EUR
- Custos indirectos: 3.00 %
- Gastos xerais: 13.00 %
- Beneficio industrial: 6.00 %
- IVE: 16.00 %

## I Instalacións

### IS Salubridade

#### ISG Ventilación mecánica para garaxes

**ISG020** m² Conductos de chapa galvanizada de 0,8 mm de espesor e xuntas transversais con brida tipo Metu.
Subministración e instalación de rede de condutos de ventilación, constituída por condutos de chapa galvanizada de 0,8 mm de espesor e xuntas transversais con brida tipo Metu e sellada con masilla resistente a altas temperaturas. Ata p/p de recorte de materiais, unións, reforzos, tapas de rexistro, elementos de fixación, conexións entre a rede de condutos e ventiladores ou caixas de ventilación, accesorios e pezas especiais realizadas con chapa metálica, sen incluír comportas de regulación ou devasa, nin grellas e difusores. Totalmente montada, conexionada e probada pola empresa instaladora mediante as correspondentes probas de servizo (incluídas neste prezo).
Inclúe: Replanteo do recorrido dos conductos. Marcado e posterior ancoraxe dos soportes dos conductos. Montaxe e fixación de condutos. Conexións entre a rede de condutos e os ventiladores ou caixas de ventilación. Realización de probas de servizo.
Criterio de medición de proxecto: Superficie proxectada, segundo documentación gráfica de Proxecto, calculada como produto do perímetro pola lonxitude do tramo, medida entre os eixos dos elementos ou dos puntos a conectar, sen descontar as pezas especiais.
Criterio de medición de obra: Medirase a superficie realmente executada segundo especificacións do Proxecto.

| Código | Ud | Descrición | Rendemento | Prezo | Importe |
|---|---|---|---|---|---|
| mt42con115m | Ude | Repercusión, por m², de material auxiliar para fijación a la obra de conductos autoportantes para a distribución de aire en ventilación e climatización. (material) | 1.000 | 1.78 | 1.78 |
| mt42con110m | m² | Chapa galvanizada de 0,8 mm de espesor, e xuntas transversais con brida tipo Metu e sellada con masilla resistente a altas temperaturas, para a formación de conductos autoportantes para a distribución de aire en ventilación e climatización. (material) | 1.050 | 11.85 | 12.44 |
| mo011 | h | Oficial 1ª montador de conductos de chapa metálica. (man de obra) | 0.439 | 15.78 | 6.93 |
| mo079 | h | Axudante montador de conductos de chapa metálica. (man de obra) | 0.439 | 14.65 | 6.43 |
| % | % | Costes directos complementarios | 2 % | 27.58 | 0.55 |
|  |  | Custos directos |  |  | 28.13 |
