# Alicatado con baldosas cerámicas de gres porcelánico

- Propiedade do arquivo: CYPE INGENIEROS, S.A.
- Formato: FIEBDC-3/2002
- Divisa: EUR
- Custos indirectos: 3.00 %
- Gastos xerais: 13.00 %
- Beneficio industrial: 6.00 %
- IVE: 16.00 %

## R Revestimentos

### RA Alicatados

#### RAG Cerámicos/Gres

**RAG052** m² Alicatado con baldosas cerámicas de gres porcelánico, estilo cemento, serie Skyline "GRESPANIA", acabado mate en cor branca, 22x90 cm e 10 mm de espesor, colocadas sobre unha superficie soporte de placas de xeso laminado en paramento interior, mediante adhesivo cementoso normal, C1, gris, sen xunta (separación entre baldosas entre 1,5 e 3 mm); con cantoneiras de PVC.
Subministración e colocación de alicatado con baldosas cerámicas de gres porcelánico, estilo cemento, serie Skyline "GRESPANIA", acabado mate en cor branca, 22x90 cm e 10 mm de espesor, recibidas con adhesivo cementoso normal, C1 sen ningunha característica adicional, cor gris, estendido sobre a superficie soporte con aplanadora. Ata p/p de preparación da superficie soporte de placas de xeso laminado, planeamento, cortes, e xuntas; rexuntado con leitada de cemento branco, L, BL-V 22,5, para xunta mínima (entre 1,5 e 3 mm), coloreada con a mesma tonalidade das pezas; con cantoneiras de PVC; acabado e limpeza final.
Inclúe: Todas. Preparación da superficie soporte. Replanteo de niveis e disposición de baldosas. Colocación de mestras ou reglas. Preparación e aplicación do adhesivo. Formación de xuntas de movimento. Colocación das baldosas. Execución de esquinas. Rexuntado de baldosas. Acabado e limpeza final.
Criterio de medición de proxecto: Superficie medida segundo documentación gráfica de Proxecto, deducindo os ocos de superficie maior de 3 m². Non se incrementou a medición por roturas e recortes, xa que na descomposición considerouse un 5% máis de pezas.
Criterio de medición de obra: Medirase a superficie realmente executada segundo especificacións do Proxecto, deducindo os ocos de superficie maior de 3 m².

| Código | Ud | Descrición | Rendemento | Prezo | Importe |
|---|---|---|---|---|---|
| mt09mcr021g | kg | Adhesivo cementoso normal, C1, segundo UNE-EN 12004, cor gris. (material) | 6.000 | 0.35 | 2.10 |
| mt19awa010 | m | Cantonera de PVC en esquinas alicatadas. (material) | 0.500 | 1.32 | 0.66 |
| mt19agp010aacdb | m² | Baldosa cerámica de gres porcelánico, estilo cemento, serie Skyline "GRESPANIA", acabado mate en cor branca, 22x90 cm e 10 mm de espesor, capacidade de absorción de auga E<0,5% (gres porcelánico), grupo BIa, segundo UNE-EN 14411. (material) | 1.050 | 52.77 | 55.41 |
| mt09lec010b | m³ | Leitada de cemento branco BL 22,5 X. (material) | 0.001 | 157.00 | 0.16 |
| op00sie030 |  | Sierra de disco de diamante, para mesa de trabajo, de corte húmedo. | 1.000 | 0.00 | 0.00 |
| op00amo010 |  | Amoladora o radial. | 1.000 | 0.00 | 0.00 |
| op00tal010 |  | Taladro. | 1.000 | 0.00 | 0.00 |
| mo022 | h | Oficial 1ª alicatador. (man de obra) | 0.325 | 15.28 | 4.97 |
| mo057 | h | Axudante alicatador. (man de obra) | 0.325 | 14.65 | 4.76 |
| % | % | Costes directos complementarios | 2 % | 68.06 | 1.36 |
|  |  | Custos directos |  |  | 69.42 |
