# Pulido de pavimento de mármore

- Propiedade do arquivo: CYPE INGENIEROS, S.A.
- Formato: FIEBDC-3/2002
- Divisa: EUR
- Custos indirectos: 3.00 %
- Gastos xerais: 13.00 %
- Beneficio industrial: 6.00 %
- IVE: 16.00 %

## R Revestimentos

### RS Solos e pavimentos

#### RSP Pedras naturais

**RSP030** m² Pulido de pavimento de mármore.
Execución en obra de pulido mediante máquina pulidora, de pavimento interior de mármore; o puído constará de tres fases: a primeira (debastado ou rebaixe) para eliminar as ceixas que puideran existir, utilizando unha moa de 60, segundo o tipo de pedra natural e o estado en que se atope o pavimento; a segunda (planificado o puído basto) para eliminar os raiados e defectos producidos na fase anterior, con abrasivo de gran 120, estendendo a continuación novamente a pasta para xuntas, mantendo a superficie húmida 24 horas e deixando endurecer outras 48 horas antes do seguinte proceso; e a terceira (afinado), con abrasivo de gran 220. Ata acabado dos recunchos de difícil acceso (que se pasarán coa pulidora de man ou fixa), evacuación das augas sucias, lavado con auga e xabón neutro e protección do pavimento con serrín de piñeiro branco ou de choupo, lámina de papel groso, cartón ou plástico, ou calquera outra protección que non ensucie nin tinga o pavimento.
Inclúe: Desbastado ou rebaixe. Planificado ou puído basto. Estendido de nova calea sobre o pavimento. Afinado. Lavado do pavimento. Protección da superficie pavimentada.
Criterio de medición de proxecto: Superficie medida segundo documentación gráfica de Proxecto.
Criterio de medición de obra: Medirase a superficie realmente executada segundo especificacións do Proxecto.

| Código | Ud | Descrición | Rendemento | Prezo | Importe |
|---|---|---|---|---|---|
| mq08war150 | h | Puídora para pavimentos pétreos ou de terrazo, composta por platos xiratorios ós que se acoplan unha serie de moas abrasivas, refrixeradas con auga. (maquinaria) | 0.222 | 4.14 | 0.92 |
| op00lij010 |  | Lijadora-pulidora. | 1.000 | 0.00 | 0.00 |
| mo035 | h | Oficial 1ª pulidor de pavimentos. (man de obra) | 0.217 | 15.28 | 3.32 |
| mo070 | h | Axudante pulidor de pavimentos. (man de obra) | 0.049 | 14.65 | 0.72 |
| % | % | Costes directos complementarios | 2 % | 4.96 | 0.10 |
|  |  | Custos directos |  |  | 5.06 |
