# Escaleira con pasamáns de aceiro inoxidable en piscinas

- Propiedade do arquivo: CYPE INGENIEROS, S.A.
- Formato: FIEBDC-3/2002
- Divisa: EUR
- Custos indirectos: 3.00 %
- Gastos xerais: 13.00 %
- Beneficio industrial: 6.00 %
- IVE: 16.00 %

## U Urbanización interior da parcela

### UP Piscinas

#### UPE Equipamentos

**UPE010** Ude Escaleira con pasamáns de aceiro inoxidable en piscinas.
Subministración e colocación de escaleira para saída de piscina realizada con tubo de 43 mm de diámetro de aceiro inoxidable AISI-304 acabado pulido brillante, con 2 chanzos estampados antiesvarantes e pasamáns simétrico, pletinas de fixación, xuntas elásticas, tacos de ancoraxe, parafusos e embelecedores. Incluso p/p de conexión a toma de terra independente con placa de aceiro galvanizado, cable de cobre de 35 mm², unións mediante soldadura aluminotérmica, rexistro de comprobación e ponte de proba. Totalmente montada e comprobada.
Inclúe: Montaxe do punto de posta a terra. Colocación e fixación de accesorios e pezas especiais.
Criterio de medición de proxecto: Número de unidades previstas, segundo documentación gráfica de Proxecto.
Criterio de medición de obra: Medirase o número de unidades realmente executadas segundo especificacións do Proxecto.

| Código | Ud | Descrición | Rendemento | Prezo | Importe |
|---|---|---|---|---|---|
| mt35ttc010b | m | Conductor de cobre espido, de 35 mm². (material) | 6.000 | 2.81 | 16.86 |
| mt35tte030a | Ude | Placa de aceiro galvanizado para toma de terra, de 500x500x3 mm, con borne de unión. (material) | 1.000 | 32.50 | 32.50 |
| mt47pep010a | Ude | Escaleira para saída de piscina realizada con tubo de 43 mm de diámetro de aceiro inoxidable AISI-304, acabado pulido brillante, con 2 banzos e pasamáns simétrico, incluso pletinas de fixación, xuntas elásticas, tacos de ancoraxe, parafusos e embelecedores. (material) | 1.000 | 152.38 | 152.38 |
| mt09moe040 | Ude | Morteiro expansivo. (material) | 2.000 | 3.50 | 7.00 |
| mt35www020 | Ude | Material auxiliar para instalacións de toma de terra. (material) | 2.000 | 1.15 | 2.30 |
| mo001 | h | Oficial 1ª electricista. (man de obra) | 1.174 | 15.78 | 18.53 |
| mo093 | h | Axudante electricista. (man de obra) | 1.174 | 14.62 | 17.16 |
| mo039 | h | Oficial 1ª construcción de obra civil. (man de obra) | 1.957 | 15.28 | 29.90 |
| mo082 | h | Axudante construcción de obra civil. (man de obra) | 1.957 | 14.65 | 28.67 |
| % | % | Costes directos complementarios | 2 % | 305.30 | 6.11 |
|  |  | Custos directos |  |  | 311.41 |
