# Embalaxe de equipamento auxiliar como arquivos

- Propiedade do arquivo: CYPE INGENIEROS, S.A.
- Formato: FIEBDC-3/2002
- Divisa: EUR
- Custos indirectos: 3.00 %
- Gastos xerais: 13.00 %
- Beneficio industrial: 6.00 %
- IVE: 16.00 %

## 0 Actuacións previas

### 0M Equipamento

#### 0ME Embalaxe

**0ME010** m³ Embalaxe de equipamento auxiliar como arquivos, material electrónico, etc., (aproximadamente 7 ud/m³), mediante láminas de polietileno transparente, filme alveolar e caixas de cartón, para o seu transporte ata o lugar de almacenaxe.
Subministración e colocación de láminas de polietileno transparente, filme alveolar e caixas de cartón, para embalaxe de equipamento auxiliar como arquivos, material electrónico, etc., (aproximadamente 7 ud/m³), para o seu transporte ata o lugar de almacenaxe. Ata p/p de gránulos de poliestireno expandido para as caixas, cinta autoadhesiva, recollida e carga de restos sobre camión ou colector.
Inclúe: Embalaxe do equipamento. Limpeza e retirada de restos a contedor.
Criterio de medición de proxecto: Volumen medido segundo documentación gráfica de Proxecto.
Criterio de medición de obra: Medirase o volumen realmente executado segundo especificacións do Proxecto.

| Código | Ud | Descrición | Rendemento | Prezo | Importe |
|---|---|---|---|---|---|
| mt32war020 | m² | Lámina de polietileno transparente, de 0,2 mm de espesor. (material) | 4.895 | 0.15 | 0.73 |
| mt32war050 | m² | Film alveolar para embalar. (material) | 4.895 | 0.54 | 2.64 |
| mt32war030 | m | Cinta plástica autoadhesiva. (material) | 2.455 | 0.04 | 0.10 |
| mt32war040 | m² | Cartón rizado para embalaxe. (material) | 1.000 | 0.30 | 0.30 |
| mt32war070 | kg | Gránulos de poliestireno expandido, de 10 kg/m³ de densidade e granulometría comprendida entre 2 e 3 mm, para protección e embalaxe. (material) | 0.100 | 5.70 | 0.57 |
| mo104 | h | Peón ordinario construcción. (man de obra) | 0.726 | 13.97 | 10.14 |
| % | % | Costes directos complementarios | 2 % | 14.48 | 0.29 |
|  |  | Custos directos |  |  | 14.77 |
