# Entibación cuajada de pozo para recalce de cimentos, realizada con medios manuais, con largo da escavación de ata 2 m

- Propiedade do arquivo: CYPE INGENIEROS, S.A.
- Formato: FIEBDC-3/2002
- Divisa: EUR
- Custos indirectos: 3.00 %
- Gastos xerais: 13.00 %
- Beneficio industrial: 6.00 %
- IVE: 16.00 %

## A Acondicionamento do terreo

### AZ Recalces

#### AZC Entibacións

**AZC010** m² Entibación cuajada de pozo para recalce de cimentos, realizada con medios manuais, con largo da escavación de ata 2 m.
Montaxe de entibación cuajada, en pozo para recalce de cimentos, con ancho da escavación ata 2 m, realizada con medios manuais, mediante taboleiros, cabeceiros e codais de madeira, para unha protección do 100% dos paramentos verticais da escavación. Ata p/p de desmontaxe da entibación despois do recheo de terras ou simultáneamente a este.
Inclúe: Replanteo xeral e fixación dos puntos e niveis de referencia. Montaxe de taboleiros, cabeceiros e pontóns. Cravado de todos os elementos. Retirada do conxunto.
Criterio de medición de proxecto: Superficie medida en proxección horizontal, segundo documentación gráfica de Proxecto.
Criterio de medición de obra: Medirase, en proxección horizontal, a superficie realmente executada segundo especificacións do Proxecto.

| Código | Ud | Descrición | Rendemento | Prezo | Importe |
|---|---|---|---|---|---|
| mt08emt030 | m² | Apontoamento e entibación cuajada de gabias e pozos de 2 m de ancho como máximo, para unha protección do 100% mediante taboleiros, correas e codais de madeira (10 usos). (material) | 1.100 | 40.95 | 45.05 |
| mo104 | h | Peón ordinario construcción. (man de obra) | 1.427 | 13.97 | 19.94 |
| % | % | Costes directos complementarios | 2 % | 64.99 | 1.30 |
|  |  | Custos directos |  |  | 66.29 |
