# Montaxe de sistema de encofrado recuperable metálico, en lousa de cimentación

- Propiedade do arquivo: CYPE INGENIEROS, S.A.
- Formato: FIEBDC-3/2002
- Divisa: EUR
- Custos indirectos: 3.00 %
- Gastos xerais: 13.00 %
- Beneficio industrial: 6.00 %
- IVE: 16.00 %

## C Cimentacións

### CS Superficiais

#### CSL Lousas

**CSL020** m² Montaxe de sistema de encofrado recuperable metálico, en lousa de cimentación.
Montaxe de sistema de encofrado recuperable metálico en lousa de cimentación, formado por paneis metálicos, y posterior desmontaje del sistema de encofrado. Ata p/p de elementos de sustentación, fixación e acodalamientos necesarios para a súa estabilidade e aplicación de líquido desencofrante.
Inclúe: Replanteo. Montaje y desmontaje del sistema de encofrado. Desmontaje del sistema de encofrado.
Criterio de medición de proxecto: Superficie medida segundo documentación gráfica de Proxecto.
Criterio de medición de obra: Medirase a superficie de formigón en contacto co encofrado realmente executada segundo especificacións do Proxecto.

| Código | Ud | Descrición | Rendemento | Prezo | Importe |
|---|---|---|---|---|---|
| mt08eme050 | m² | Sistema de encofrado formado por paneles metálicos para cimentacións, amortizable en 50 usos. (material) | 1.000 | 5.05 | 5.05 |
| mt08eme051a | m | Fleje para encofrado metálico. (material) | 0.500 | 0.29 | 0.15 |
| mt08var050 | kg | Arame galvanizado para atar, de 1,30 mm de diámetro. (material) | 0.050 | 1.33 | 0.07 |
| mt08var060 | kg | Puntas de aceiro de 20x100 mm. (material) | 0.040 | 7.00 | 0.28 |
| mo040 | h | Oficial 1ª estructurista. (man de obra) | 0.196 | 15.28 | 2.99 |
| mo083 | h | Axudante estructurista. (man de obra) | 0.196 | 14.65 | 2.87 |
| % | % | Costes directos complementarios | 2 % | 11.41 | 0.23 |
|  |  | Custos directos |  |  | 11.64 |
