# Zunchado perimetral de formigón armado

- Propiedade do arquivo: CYPE INGENIEROS, S.A.
- Formato: FIEBDC-3/2002
- Divisa: EUR
- Custos indirectos: 3.00 %
- Gastos xerais: 13.00 %
- Beneficio industrial: 6.00 %
- IVE: 16.00 %

## C Cimentacións

### CZ Recalces

#### CZZ Zunchado do cimiento

**CZZ010** m³ Zunchado perimetral de formigón armado, de 50x40 cm de sección, realizado con formigón HA-25/B/20/IIa fabricado en central, e verquido dende camión, e aceiro UNE-EN 10080 B 500 S, contía 30 kg/m³; para recalce de cimentación existente, conservando o seu canto, realizado por bataches, en fases sucesivas.
Formación de zuncho perimetral de formigón armado en cimentación, por bataches, en fases sucesivas, de 50x40 cm de sección, realizado con formigón HA-25/B/20/IIa fabricado en central, e verquido dende camión, e aceiro UNE-EN 10080 B 500 S, cunha cuantía aproximada de 30 kg/m³; para recalce de cimentación existente, que aumentará a súa sección conservando o mesmo canto. Sen incluír escavación, entibación, recheo, compactación nin conexión coa cimentación existente por medio de ponte de unión e armadura en perforacións. Ata p/p de separadores, montaxe, desmontaxe e retirada do sistema de encofrado e de todo o material auxiliar, unha vez que a peza estrutural estea en condicións de soportar os esforzos.
Inclúe: Limpeza e preparación da superficie de contacto do formigón endurecido. Montaje do sistema de encofrado. Colocación de separadores e fixación das armaduras. Vertido e compactación do formigón. Coroación e enrase de cimentos. Curado do formigón. Desmontaxe e retirada do sistema de encofrado.
Criterio de medición de proxecto: Volumen medido sobre as seccións teóricas da excavación, segundo documentación gráfica de Proxecto.
Criterio de medición de obra: Medirase o volumen teórico executado segundo especificacións do Proxecto, sen incluir os incrementos por excesos de excavación non autorizados.

| Código | Ud | Descrición | Rendemento | Prezo | Importe |
|---|---|---|---|---|---|
| mt08ema100 | m² | Sistema de encofrado recuperable de tablóns de madeira, para traballos de recalce de cimentación, de ata 2 m de profundidade da base de apoio. (material) | 1.000 | 18.00 | 18.00 |
| mt07aco020a | Ude | Separador homologado para cimentacions. (material) | 8.000 | 0.13 | 1.04 |
| mt10haf010nea | m³ | Formigón HA-25/B/20/IIa, fabricado en central. (material) | 1.100 | 74.27 | 81.70 |
| mt07aco010c | kg | Aceiro en barras corrugadas, UNE-EN 10080 B 500 S, elaborado en taller e colocado en obra, diámetros varios. (material) | 30.000 | 1.00 | 30.00 |
| op00ciz020 |  | Cizalla para acero en barras corrugadas. | 1.000 | 0.00 | 0.00 |
| op00ata010 |  | Atadora de ferralla. | 1.000 | 0.00 | 0.00 |
| op00sie020 |  | Sierra de disco fijo, para mesa de trabajo. | 1.000 | 0.00 | 0.00 |
| au00auh020 |  | Canaleta para vertido del hormigón. | 1.000 | 0.00 | 0.00 |
| au00auh040 |  | Vibrador de formigón, eléctrico. | 1.000 | 0.00 | 0.00 |
| mo040 | h | Oficial 1ª estructurista. (man de obra) | 0.389 | 15.28 | 5.94 |
| mo083 | h | Axudante estructurista. (man de obra) | 0.389 | 14.65 | 5.70 |
| % | % | Costes directos complementarios | 2 % | 142.38 | 2.85 |
|  |  | Custos directos |  |  | 145.23 |
