# Caixeado lateral horizontal, de 10x10 cm de sección, realizado en cimentación existente, para recalce de cimentos

- Propiedade do arquivo: CYPE INGENIEROS, S.A.
- Formato: FIEBDC-3/2002
- Divisa: EUR
- Custos indirectos: 3.00 %
- Gastos xerais: 13.00 %
- Beneficio industrial: 6.00 %
- IVE: 16.00 %

## C Cimentacións

### CZ Recalces

#### CZZ Zunchado do cimiento

**CZZ120** m Caixeado lateral horizontal, de 10x10 cm de sección, realizado en cimentación existente, para recalce de cimentos.
Execución de entrante lateral horizontal en cimentación existente, de 10x10 cm de sección, con martelo pneumático compresor, para mellorar a adherencia e a transmisión de cargas entre o formigón endurecido da cimentación existente e o recalce. Ata p/p de limpeza, provisión, retirada e carga manual de cascallos sobre camión ou contedor.
Inclúe: Execución de entrante en cimentación existente. Retirada e acopio de entullos. Carga manual de cascallos sobre camión ou contedor.
Criterio de medición de proxecto: Lonxitude medida segundo documentación gráfica de Proxecto.
Criterio de medición de obra: Medirase a lonxitude realmente executada segundo especificacións do Proxecto.

| Código | Ud | Descrición | Rendemento | Prezo | Importe |
|---|---|---|---|---|---|
| mq05mai030 | h | Martelo pneumático. (maquinaria) | 0.572 | 4.08 | 2.33 |
| mq05pdm010a | h | Compresor portátil eléctrico 2 m³/min de caudal. (maquinaria) | 0.286 | 3.81 | 1.09 |
| mo083 | h | Axudante estructurista. (man de obra) | 1.091 | 14.65 | 15.98 |
| % | % | Costes directos complementarios | 2 % | 19.40 | 0.39 |
|  |  | Custos directos |  |  | 19.79 |
