# Demolición de muro de contención de formigón armado con martelo pneumático compresor e equipo de oxicorte, e carga manual de cascallos sobre camión ou contedor

- Propiedade do arquivo: CYPE INGENIEROS, S.A.
- Formato: FIEBDC-3/2002
- Divisa: EUR
- Custos indirectos: 3.00 %
- Gastos xerais: 13.00 %
- Beneficio industrial: 6.00 %
- IVE: 16.00 %

## D Demolicións

### DD Cimentacións

#### DDC Contencións

**DDC020** m³ Demolición de muro de contención de formigón armado con martelo pneumático compresor e equipo de oxicorte, e carga manual de cascallos sobre camión ou contedor.
Demolición de muro de contención de formigón armado con martelo pneumático compresor e equipo de oxicorte. Ata p/p de limpeza, provisión, retirada e carga manual de cascallos sobre camión ou contedor.
Inclúe: Demolición do elemento con martelo pneumático compresor. Corte das armaduras. Fragmentación dos entullos en pezas manexables. Retirada e acopio de entullos. Carga manual de cascallos sobre camión ou contenedor.
Criterio de medición de proxecto: Volumen medido segundo documentación gráfica de Proxecto.
Criterio de medición de obra: Medirase o volume realmente demolido segundo especificacións do Proxecto.

| Código | Ud | Descrición | Rendemento | Prezo | Importe |
|---|---|---|---|---|---|
| mq05mai030 | h | Martelo pneumático. (maquinaria) | 5.498 | 4.08 | 22.43 |
| mq05pdm010a | h | Compresor portátil eléctrico 2 m³/min de caudal. (maquinaria) | 2.749 | 3.81 | 10.47 |
| mq08sol010 | h | Equipo de oxicorte, con acetileno coma combustible e osíxeno coma comburente. (maquinaria) | 1.694 | 7.37 | 12.48 |
| mo017 | h | Oficial 1ª soldador. (man de obra) | 1.592 | 15.52 | 24.71 |
| mo103 | h | Peón especializado construcción. (man de obra) | 7.958 | 14.47 | 115.15 |
| mo104 | h | Peón ordinario construcción. (man de obra) | 2.653 | 13.97 | 37.06 |
| % | % | Costes directos complementarios | 2 % | 222.30 | 4.45 |
|  |  | Custos directos |  |  | 226.75 |
