# Demolición de cimentación de fábrica ladrillo cerámico macizo, de ata 1,5 m de profundidade máxima, con martelo pneumático compresor, e carga manual de cascallos sobre camión ou contedor

- Propiedade do arquivo: CYPE INGENIEROS, S.A.
- Formato: FIEBDC-3/2002
- Divisa: EUR
- Custos indirectos: 3.00 %
- Gastos xerais: 13.00 %
- Beneficio industrial: 6.00 %
- IVE: 16.00 %

## D Demolicións

### DD Cimentacións

#### DDS Superficiais

**DDS020** m³ Demolición de cimentación de fábrica ladrillo cerámico macizo, de ata 1,5 m de profundidade máxima, con martelo pneumático compresor, e carga manual de cascallos sobre camión ou contedor.
Demolición de cimentación de fábrica ladrillo cerámico macizo, de ata 1,5 m de profundidade máxima, con martelo pneumático compresor. Ata p/p de limpeza, provisión, retirada e carga manual de cascallos sobre camión ou contedor.
Inclúe: Demolición do elemento con martelo pneumático compresor. Fragmentación dos entullos en pezas manexables. Retirada e acopio de entullos. Carga manual de cascallos sobre camión ou contenedor.
Criterio de medición de proxecto: Volumen medido segundo documentación gráfica de Proxecto.
Criterio de medición de obra: Medirase o volume realmente demolido, medido como diferencia entre os perfís levantados antes de comezar a demolición e os erguidos ó finalizala, aprobados polo Director de Execución da obra, segundo especificacións do Proxecto.

| Código | Ud | Descrición | Rendemento | Prezo | Importe |
|---|---|---|---|---|---|
| mq05mai030 | h | Martelo pneumático. (maquinaria) | 2.199 | 4.08 | 8.97 |
| mq05pdm110 | h | Compresor portátil diesel media presión 10 m³/min. (maquinaria) | 1.100 | 6.92 | 7.61 |
| mo104 | h | Peón ordinario construcción. (man de obra) | 2.122 | 13.97 | 29.64 |
| mo103 | h | Peón especializado construcción. (man de obra) | 3.714 | 14.47 | 53.74 |
| % | % | Costes directos complementarios | 2 % | 99.96 | 2.00 |
|  |  | Custos directos |  |  | 101.96 |
