# Demolición de columna ou pilastra de pedra labrada de 1601 a 2500 cm² de sección con medios manuais e carga manual de cascallos sobre camión ou contenedor

- Propiedade do arquivo: CYPE INGENIEROS, S.A.
- Formato: FIEBDC-3/2002
- Divisa: EUR
- Custos indirectos: 3.00 %
- Gastos xerais: 13.00 %
- Beneficio industrial: 6.00 %
- IVE: 16.00 %

## D Demolicións

### DE Estruturas

#### DEC Cantería

**DEC030** m Demolición de columna ou pilastra de pedra labrada de 1601 a 2500 cm² de sección con medios manuais e carga manual de cascallos sobre camión ou contenedor.
Demolición de columna ou pilastra de pedra labrada de 1601 a 2500 cm² de sección con medios manuais. Ata p/p de limpeza, provisión, retirada e carga manual de cascallos sobre camión ou contedor.
Inclúe: Demolición do elemento con medios manuais. Fragmentación dos entullos en pezas manexables. Retirada e acopio de entullos. Limpeza dos restos de obra. Carga manual de cascallos sobre camión ou contenedor.
Criterio de medición de proxecto: Lonxitude medida segundo documentación gráfica de Proxecto.
Criterio de medición de obra: Medirase a lonxitude realmente demolida segundo especificacións do Proxecto.

| Código | Ud | Descrición | Rendemento | Prezo | Importe |
|---|---|---|---|---|---|
| mo103 | h | Peón especializado construcción. (man de obra) | 6.035 | 14.47 | 87.33 |
| mo104 | h | Peón ordinario construcción. (man de obra) | 6.035 | 13.97 | 84.31 |
| % | % | Costes directos complementarios | 2 % | 171.64 | 3.43 |
|  |  | Custos directos |  |  | 175.07 |
