# Demolición de muro de fábrica revestida de ladrillo cerámico macizo con medios manuais, e carga manual de cascallos a camión ou contedor

- Propiedade do arquivo: CYPE INGENIEROS, S.A.
- Formato: FIEBDC-3/2002
- Divisa: EUR
- Custos indirectos: 3.00 %
- Gastos xerais: 13.00 %
- Beneficio industrial: 6.00 %
- IVE: 16.00 %

## D Demolicións

### DE Estruturas

#### DEF Fábrica

**DEF040** m³ Demolición de muro de fábrica revestida de ladrillo cerámico macizo con medios manuais, e carga manual de cascallos a camión ou contedor.
Demolición de muro de fábrica revestida de ladrillo cerámico macizo, con medios manuais. Ata p/p de demolición dos seus revestimentos (xeso, morteiro, etc.), limpeza, provisión, retirada e carga manual de cascallos sobre camión ou contedor.
Inclúe: Demolición do muro de fábrica e os seus revestimentos con medios manuais. Fragmentación dos entullos en pezas manexables. Retirada e acopio de entullos. Limpeza dos restos de obra. Carga manual de cascallos sobre camión ou contedor.
Criterio de medición de proxecto: Volumen medido segundo documentación gráfica de Proxecto.
Criterio de medición de obra: Medirase o volume realmente demolido segundo especificacións do Proxecto.

| Código | Ud | Descrición | Rendemento | Prezo | Importe |
|---|---|---|---|---|---|
| mo103 | h | Peón especializado construcción. (man de obra) | 4.506 | 14.47 | 65.20 |
| mo104 | h | Peón ordinario construcción. (man de obra) | 4.506 | 13.97 | 62.95 |
| % | % | Costes directos complementarios | 2 % | 128.15 | 2.56 |
|  |  | Custos directos |  |  | 130.71 |
