# Demolición de viga de formigón armado, con medios manuais, martelo pneumático compresor e equipo de oxicorte, e carga manual de cascallos sobre camión ou contedor

- Propiedade do arquivo: CYPE INGENIEROS, S.A.
- Formato: FIEBDC-3/2002
- Divisa: EUR
- Custos indirectos: 3.00 %
- Gastos xerais: 13.00 %
- Beneficio industrial: 6.00 %
- IVE: 16.00 %

## D Demolicións

### DE Estruturas

#### DEH Formigón

**DEH050** m³ Demolición de viga de formigón armado, con medios manuais, martelo pneumático compresor e equipo de oxicorte, e carga manual de cascallos sobre camión ou contedor.
Demolición de viga de formigón armado con medios manuais, martelo pneumático compresor e equipo de oxicorte. Ata p/p de limpeza, provisión, retirada e carga manual de cascallos sobre camión ou contedor.
Inclúe: Demolición do elemento con martelo pneumático compresor. Corte das armaduras con equipo de oxicorte. Fragmentación dos entullos en pezas manexables. Retirada e acopio de entullos. Limpeza dos restos de obra. Carga manual de cascallos sobre camión ou contedor.
Criterio de medición de proxecto: Volumen medido segundo documentación gráfica de Proxecto.
Criterio de medición de obra: Medirase o volume realmente demolido segundo especificacións do Proxecto.

| Código | Ud | Descrición | Rendemento | Prezo | Importe |
|---|---|---|---|---|---|
| mq05mai030 | h | Martelo pneumático. (maquinaria) | 8.247 | 4.08 | 33.65 |
| mq05pdm110 | h | Compresor portátil diesel media presión 10 m³/min. (maquinaria) | 4.123 | 6.92 | 28.53 |
| mq08sol010 | h | Equipo de oxicorte, con acetileno coma combustible e osíxeno coma comburente. (maquinaria) | 2.118 | 7.37 | 15.61 |
| mo017 | h | Oficial 1ª soldador. (man de obra) | 2.012 | 15.52 | 31.23 |
| mo103 | h | Peón especializado construcción. (man de obra) | 8.046 | 14.47 | 116.43 |
| mo104 | h | Peón ordinario construcción. (man de obra) | 6.705 | 13.97 | 93.67 |
| % | % | Costes directos complementarios | 2 % | 319.12 | 6.38 |
|  |  | Custos directos |  |  | 325.50 |
