# Demolición de correa de madeira con medios manuais e motoserra e carga manual de cascallos sobre camión ou contenedor

- Propiedade do arquivo: CYPE INGENIEROS, S.A.
- Formato: FIEBDC-3/2002
- Divisa: EUR
- Custos indirectos: 3.00 %
- Gastos xerais: 13.00 %
- Beneficio industrial: 6.00 %
- IVE: 16.00 %

## D Demolicións

### DE Estruturas

#### DEM Madeira

**DEM110** m Demolición de correa de madeira con medios manuais e motoserra e carga manual de cascallos sobre camión ou contenedor.
Demolición de correa de madeira con medios manuais e motoserra. Ata p/p de limpeza, eliminación de fixacións, provisión, retirada e carga manual de cascallos sobre camión ou contedor.
Inclúe: Demolición do elemento con motoserra. Fragmentación dos entullos en pezas manexables. Retirada e acopio de entullos. Limpeza dos restos de obra. Carga manual de cascallos sobre camión ou contenedor.
Criterio de medición de proxecto: Lonxitude medida segundo documentación gráfica de Proxecto.
Criterio de medición de obra: Medirase a lonxitude realmente demolida segundo especificacións do Proxecto.

| Código | Ud | Descrición | Rendemento | Prezo | Importe |
|---|---|---|---|---|---|
| mq09sie010 | h | Motoserra a gasolina, de 50 cm de espada e 3,2 CV de potencia. (maquinaria) | 0.171 | 3.00 | 0.51 |
| mo051 | h | Oficial 2ª construcción. (man de obra) | 0.161 | 15.05 | 2.42 |
| mo103 | h | Peón especializado construcción. (man de obra) | 0.161 | 14.47 | 2.33 |
| mo104 | h | Peón ordinario construcción. (man de obra) | 0.268 | 13.97 | 3.74 |
| % | % | Costes directos complementarios | 2 % | 9.00 | 0.18 |
|  |  | Custos directos |  |  | 9.18 |
