# Desmontaxe de persiana enrollable de lamas de PVC, con medios manuais, e carga manual de cascallos sobre camión ou contedor

- Propiedade do arquivo: CYPE INGENIEROS, S.A.
- Formato: FIEBDC-3/2002
- Divisa: EUR
- Custos indirectos: 3.00 %
- Gastos xerais: 13.00 %
- Beneficio industrial: 6.00 %
- IVE: 16.00 %

## D Demolicións

### DF Fachadas

#### DFD Defensas de exteriores

**DFD060** m² Desmontaxe de persiana enrollable de lamas de PVC, con medios manuais, e carga manual de cascallos sobre camión ou contedor.
Desmontaxe de persiana enrollable de lamas de PVC, mecanismos e accesorios, con medios manuais, sen deteriorar os elementos constructivos ós que está suxeita. Ata p/p de limpeza, provisión, retirada e carga manual de cascallos sobre camión ou contedor.
Inclúe: Desmontaxe dos elementos. Retirada e acopio do material desmontado. Limpeza dos restos de obra. Carga do material desmontado e os restos de obra sobre camión ou contedor.
Criterio de medición de proxecto: Superficie medida segundo documentación gráfica de Proxecto.
Criterio de medición de obra: Medirase a superficie realmente desmontada segundo especificacións do Proxecto.

| Código | Ud | Descrición | Rendemento | Prezo | Importe |
|---|---|---|---|---|---|
| mo009 | h | Oficial 1ª montador. (man de obra) | 0.339 | 15.78 | 5.35 |
| mo075 | h | Axudante montador. (man de obra) | 0.339 | 14.65 | 4.97 |
| % | % | Costes directos complementarios | 2 % | 10.32 | 0.21 |
|  |  | Custos directos |  |  | 10.53 |
