# Desmontaxe de caixón capialzado de PVC de persiana enrollable, con medios manuais, e carga manual de cascallos sobre camión ou contedor

- Propiedade do arquivo: CYPE INGENIEROS, S.A.
- Formato: FIEBDC-3/2002
- Divisa: EUR
- Custos indirectos: 3.00 %
- Gastos xerais: 13.00 %
- Beneficio industrial: 6.00 %
- IVE: 16.00 %

## D Demolicións

### DF Fachadas

#### DFD Defensas de exteriores

**DFD061** m Desmontaxe de caixón capialzado de PVC de persiana enrollable, con medios manuais, e carga manual de cascallos sobre camión ou contedor.
Desmontaxe de caixón capialzado de PVC de persiana enrollable, elementos de fixación e accesorios, con medios manuais, sen deteriorar os elementos construtivos ós que está suxeito. Ata p/p de limpeza, provisión, retirada e carga manual de cascallos sobre camión ou contedor.
Inclúe: Desmontaxe dos elementos. Retirada e acopio do material desmontado. Limpeza dos restos de obra. Carga do material desmontado e os restos de obra sobre camión ou contedor.
Criterio de medición de proxecto: Lonxitude medida segundo documentación gráfica de Proxecto.
Criterio de medición de obra: Medirase a lonxitude realmente desmontada segundo especificacións do Proxecto.

| Código | Ud | Descrición | Rendemento | Prezo | Importe |
|---|---|---|---|---|---|
| mo015 | h | Oficial 1ª carpinteiro. (man de obra) | 0.163 | 15.53 | 2.53 |
| mo053 | h | Axudante carpinteiro. (man de obra) | 0.163 | 14.76 | 2.41 |
| % | % | Costes directos complementarios | 2 % | 4.94 | 0.10 |
|  |  | Custos directos |  |  | 5.04 |
