# Desmontaxe de toldo de máis de 6 m² de superficie situado en fachada e fixado ó paramento mediante aparafusado, con medios manuais e carga manual de cascallos sobre camión ou contenedor

- Propiedade do arquivo: CYPE INGENIEROS, S.A.
- Formato: FIEBDC-3/2002
- Divisa: EUR
- Custos indirectos: 3.00 %
- Gastos xerais: 13.00 %
- Beneficio industrial: 6.00 %
- IVE: 16.00 %

## D Demolicións

### DF Fachadas

#### DFD Defensas de exteriores

**DFD080** Ude Desmontaxe de toldo de máis de 6 m² de superficie situado en fachada e fixado ó paramento mediante aparafusado, con medios manuais e carga manual de cascallos sobre camión ou contenedor.
Desmontaxe de toldo de máis de 6 m² de superficie, ferraxes e elementos de fixación, situado en fachada e fixado ó paramento mediante aparafusado, con medios manuais, sen deteriorar os elementos construtivos ós que está suxeito. Ata p/p de limpeza, provisión, retirada e carga manual de cascallos sobre camión ou contedor.
Inclúe: Desmontaxe dos elementos. Retirada e acopio do material desmontado. Limpeza dos restos de obra. Carga do material desmontado e os restos de obra sobre camión ou contedor.
Criterio de medición de proxecto: Número de unidades previstas, segundo documentación gráfica de Proxecto.
Criterio de medición de obra: Medirase o número de unidades realmente desmontadas segundo especificacións do Proxecto.

| Código | Ud | Descrición | Rendemento | Prezo | Importe |
|---|---|---|---|---|---|
| mo016 | h | Oficial 1ª cerraxeiro. (man de obra) | 1.192 | 15.52 | 18.50 |
| mo054 | h | Axudante cerraxeiro. (man de obra) | 1.192 | 14.70 | 17.52 |
| % | % | Costes directos complementarios | 2 % | 36.02 | 0.72 |
|  |  | Custos directos |  |  | 36.74 |
