# Desmontaxe de contraventana de PVC, con medios manuais, e carga manual de cascallos sobre camión ou contedor

- Propiedade do arquivo: CYPE INGENIEROS, S.A.
- Formato: FIEBDC-3/2002
- Divisa: EUR
- Custos indirectos: 3.00 %
- Gastos xerais: 13.00 %
- Beneficio industrial: 6.00 %
- IVE: 16.00 %

## D Demolicións

### DF Fachadas

#### DFD Defensas de exteriores

**DFD090** m² Desmontaxe de contraventana de PVC, con medios manuais, e carga manual de cascallos sobre camión ou contedor.
Desmontaxe de contraventana de PVC, elementos de fixación e accesorios, con medios manuais, sen deteriorar os elementos construtivos sobre os que se suxeita. Ata p/p de limpeza, provisión, retirada e carga manual de cascallos sobre camión ou contedor.
Inclúe: Desmontaxe dos elementos. Fragmentación dos entullos en pezas manexables. Retirada e acopio do material desmontado. Limpeza dos restos de obra. Carga do material desmontado e os restos de obra sobre camión ou contedor.
Criterio de medición de proxecto: Superficie medida segundo documentación gráfica de Proxecto.
Criterio de medición de obra: Medirase a superficie realmente desmontada segundo especificacións do Proxecto.

| Código | Ud | Descrición | Rendemento | Prezo | Importe |
|---|---|---|---|---|---|
| mo016 | h | Oficial 1ª cerraxeiro. (man de obra) | 0.169 | 15.52 | 2.62 |
| mo054 | h | Axudante cerraxeiro. (man de obra) | 0.169 | 14.70 | 2.48 |
| % | % | Costes directos complementarios | 2 % | 5.10 | 0.10 |
|  |  | Custos directos |  |  | 5.20 |
