# Desmontaxe de letreiro colgante de menos de 3 m² de superficie situado en fachada, con medios manuais e carga manual do material desmontado sobre camión ou contedor

- Propiedade do arquivo: CYPE INGENIEROS, S.A.
- Formato: FIEBDC-3/2002
- Divisa: EUR
- Custos indirectos: 3.00 %
- Gastos xerais: 13.00 %
- Beneficio industrial: 6.00 %
- IVE: 16.00 %

## D Demolicións

### DF Fachadas

#### DFE Elementos ancorados a fachada

**DFE020** Ude Desmontaxe de letreiro colgante de menos de 3 m² de superficie situado en fachada, con medios manuais e carga manual do material desmontado sobre camión ou contedor.
Desmontaxe de letreiro colgante de menos de 3 m² de superficie, elementos de fixación e accesorios, situado en fachada, con medios manuais, sen deteriorar os elementos construtivos ós que está suxeito. Ata p/p de limpeza, provisión, retirada e carga manual de cascallos sobre camión ou contedor.
Inclúe: Desmontaxe dos elementos. Retirada e acopio do material desmontado. Limpeza dos restos de obra. Carga do material desmontado e restos de obra sobre camión ou contedor.
Criterio de medición de proxecto: Número de unidades previstas, segundo documentación gráfica de Proxecto.
Criterio de medición de obra: Medirase o número de unidades realmente desmontadas segundo especificacións do Proxecto.

| Código | Ud | Descrición | Rendemento | Prezo | Importe |
|---|---|---|---|---|---|
| mo018 | h | Oficial 1ª construcción. (man de obra) | 2.048 | 15.28 | 31.29 |
| mo104 | h | Peón ordinario construcción. (man de obra) | 1.024 | 13.97 | 14.31 |
| % | % | Costes directos complementarios | 2 % | 45.60 | 0.91 |
|  |  | Custos directos |  |  | 46.51 |
