# Demolición de folla exterior en cerramento de fachada

- Propiedade do arquivo: CYPE INGENIEROS, S.A.
- Formato: FIEBDC-3/2002
- Divisa: EUR
- Custos indirectos: 3.00 %
- Gastos xerais: 13.00 %
- Beneficio industrial: 6.00 %
- IVE: 16.00 %

## D Demolicións

### DF Fachadas

#### DFF Fábricas

**DFF020** m² Demolición de folla exterior en cerramento de fachada, de fábrica revestida, formada por ladrillo hueco dobre de 7/9 cm de espesor, con medios manuais, e carga manual de cascallos sobre camión ou contedor.
Demolición de folla exterior en cerramento de fachada, de fábrica revestida, formada por ladrillo hueco dobre de 7/9 cm de espesor, con medios manuais, sen afectar á estabilidade dos elementos construtivos contiguos. Ata p/p de demolición dos seus revestimentos (xeso, morteiro, etc.), limpeza, provisión, retirada e carga manual de cascallos sobre camión ou contedor.
Inclúe: Demolición manual da fábrica e os seus revestimentos. Fragmentación dos entullos en pezas manexables. Retirada e acopio de entullos. Limpeza dos restos de obra. Carga de entullos sobre camión ou contedor.
Criterio de medición de proxecto: Superficie medida segundo documentación gráfica de Proxecto.
Criterio de medición de obra: Medirase a superficie realmente demolida segundo especificacións do Proxecto.

| Código | Ud | Descrición | Rendemento | Prezo | Importe |
|---|---|---|---|---|---|
| mo104 | h | Peón ordinario construcción. (man de obra) | 0.406 | 13.97 | 5.67 |
| % | % | Costes directos complementarios | 2 % | 5.67 | 0.11 |
|  |  | Custos directos |  |  | 5.78 |
