# Demolición de cerramento de fachada formado por paneis prefabricados de formigón de ata 20 cm de grosor

- Propiedade do arquivo: CYPE INGENIEROS, S.A.
- Formato: FIEBDC-3/2002
- Divisa: EUR
- Custos indirectos: 3.00 %
- Gastos xerais: 13.00 %
- Beneficio industrial: 6.00 %
- IVE: 16.00 %

## D Demolicións

### DF Fachadas

#### DFP Pesadas

**DFP010** m² Demolición de cerramento de fachada formado por paneis prefabricados de formigón de ata 20 cm de grosor, montados verticalmente, con medios mecánicos, e carga mecánica de cascallos sobre camión ou contedor.
Demolición de cerramento de fachada formado por paneis prefabricados de formigón de ata 20 cm de grosor, montados verticalmente, con medios mecánicos, sen deteriorar os elementos construtivos ós que están suxeitos. Ata p/p de limpeza, provisión, retirada e carga mecánica de cascallos sobre camión ou contedor.
Inclúe: Demolición dos elementos. Fragmentación dos entullos en pezas manexables. Retirada e acopio de entullos. Limpeza dos restos de obra. Carga de entullos sobre camión ou contedor.
Criterio de medición de proxecto: Superficie medida segundo documentación gráfica de Proxecto.
Criterio de medición de obra: Medirase a superficie realmente demolida segundo especificacións do Proxecto.

| Código | Ud | Descrición | Rendemento | Prezo | Importe |
|---|---|---|---|---|---|
| mq05mai030 | h | Martelo pneumático. (maquinaria) | 0.350 | 4.08 | 1.43 |
| mq05pdm110 | h | Compresor portátil diesel media presión 10 m³/min. (maquinaria) | 0.175 | 6.92 | 1.21 |
| mq01pan010b | h | Pala cargadora sobre neumáticos de 85 CV/1,2 m³. (maquinaria) | 0.003 | 43.59 | 0.13 |
| mq07gte010f | h | Guindastre autopropulsado de brazo telescópico cunha capacidade de elevación de 60 t e 58 m de altura máxima de traballo. (maquinaria) | 0.071 | 113.00 | 8.02 |
| mq08sol010 | h | Equipo de oxicorte, con acetileno coma combustible e osíxeno coma comburente. (maquinaria) | 0.072 | 7.37 | 0.53 |
| mo017 | h | Oficial 1ª soldador. (man de obra) | 0.069 | 15.52 | 1.07 |
| mo103 | h | Peón especializado construcción. (man de obra) | 0.138 | 14.47 | 2.00 |
| mo104 | h | Peón ordinario construcción. (man de obra) | 0.345 | 13.97 | 4.82 |
| % | % | Costes directos complementarios | 2 % | 19.21 | 0.38 |
|  |  | Custos directos |  |  | 19.59 |
