# Desmontaxe de acristalamento de cristal templada de 6 mm de grosor, fixado sobre carpintaría, con medios manuais, e carga manual do material desmontado sobre camión ou contedor

- Propiedade do arquivo: CYPE INGENIEROS, S.A.
- Formato: FIEBDC-3/2002
- Divisa: EUR
- Custos indirectos: 3.00 %
- Gastos xerais: 13.00 %
- Beneficio industrial: 6.00 %
- IVE: 16.00 %

## D Demolicións

### DF Fachadas

#### DFV Vidros

**DFV060** m² Desmontaxe de acristalamento de cristal templada de 6 mm de grosor, fixado sobre carpintaría, con medios manuais, e carga manual do material desmontado sobre camión ou contedor.
Desmontaxe con medios manuais de acristalamento de cristal templada de 6 mm de grosor, fixado sobre carpintería, acuñado mediante calzos e selado continuo, sen deteriorar a carpintería á que se suxeita. Ata p/p de limpeza, provisión, retirada e carga manual do material desmontado sobre camión ou contedor.
Inclúe: Desmontaxe dos elementos. Retirada e acopio do material desmontado. Limpeza dos restos de obra. Carga do material desmontado sobre camión ou contedor.
Criterio de medición de proxecto: Superficie medida segundo documentación gráfica de Proxecto.
Criterio de medición de obra: Medirase a superficie realmente desmontada segundo especificacións do Proxecto.

| Código | Ud | Descrición | Rendemento | Prezo | Importe |
|---|---|---|---|---|---|
| mo050 | h | Oficial 1ª cristaleiro. (man de obra) | 0.555 | 15.17 | 8.42 |
| mo101 | h | Axudante cristaleiro. (man de obra) | 0.555 | 14.85 | 8.24 |
| % | % | Costes directos complementarios | 2 % | 16.66 | 0.33 |
|  |  | Custos directos |  |  | 16.99 |
