# Desmontaxe de centralita telefónica con capacidade para 20 liñas máis extensións, con medios manuais, e carga manual do material desmontado e dos restos de obra producidos durante os traballos

- Propiedade do arquivo: CYPE INGENIEROS, S.A.
- Formato: FIEBDC-3/2002
- Divisa: EUR
- Custos indirectos: 3.00 %
- Gastos xerais: 13.00 %
- Beneficio industrial: 6.00 %
- IVE: 16.00 %

## D Demolicións

### DI Instalacións

#### DIA Audiovisuais

**DIA070** Ude Desmontaxe de centralita telefónica con capacidade para 20 liñas máis extensións, con medios manuais, e carga manual do material desmontado e dos restos de obra producidos durante os traballos.
Desmontaxe de centralita telefónica con capacidade para 20 liñas máis extensións, con medios manuais. Ata p/p de desmontaxe de accesorios e soportes de fixación, limpeza, provisión, retirada e carga manual do material desmontado e dos restos de obra producidos durante os traballos sobre camión ou contedor.
Inclúe: Desmontaxe manual do elemento. Retirada e acopio dos restos de obra. Carga manual do material desmontado e os restos de obra sobre camión ou contedor.
Criterio de medición de proxecto: Número de unidades previstas, segundo documentación gráfica de Proxecto.
Criterio de medición de obra: Medirase o número de unidades realmente desmontadas segundo especificacións do Proxecto.

| Código | Ud | Descrición | Rendemento | Prezo | Importe |
|---|---|---|---|---|---|
| mo104 | h | Peón ordinario construcción. (man de obra) | 0.323 | 13.97 | 4.51 |
| % | % | Costes directos complementarios | 2 % | 4.51 | 0.09 |
|  |  | Custos directos |  |  | 4.60 |
