# Desmontaxe de caixa xeral de protección, con medios manuais, provisión do material desmontado e posterior montaxe

- Propiedade do arquivo: CYPE INGENIEROS, S.A.
- Formato: FIEBDC-3/2002
- Divisa: EUR
- Custos indirectos: 3.00 %
- Gastos xerais: 13.00 %
- Beneficio industrial: 6.00 %
- IVE: 16.00 %

## D Demolicións

### DI Instalacións

#### DIE Eléctricas

**DIE020** Ude Desmontaxe de caixa xeral de protección, con medios manuais, provisión do material desmontado e posterior montaxe.
Desmontaxe de caixa xeral de protección, con medios manuais e recuperación do material para o súa posterior montaxe en outro emprazamento. Ata p/p de provisión e protección do material desmontado en obra ata a súa posterior montaxe, limpeza, provisión, retirada e carga manual de cascallos sobre camión ou contedor. Totalmente instalada.
Inclúe: Desmontaxe manual do elemento. Provisión e protección en obra do material que se vaia a voltar montar. Montaxe da caixa xeral de protección no seu novo emprazamento. Retirada e acopio de entullos. Limpeza dos restos de obra. Carga de entullos sobre camión ou contedor.
Criterio de medición de proxecto: Número de unidades previstas, segundo documentación gráfica de Proxecto.
Criterio de medición de obra: Medirase o número de unidades realmente desmontadas e montadas segundo especificacións do Proxecto.

| Código | Ud | Descrición | Rendemento | Prezo | Importe |
|---|---|---|---|---|---|
| mo001 | h | Oficial 1ª electricista. (man de obra) | 0.775 | 15.78 | 12.23 |
| mo093 | h | Axudante electricista. (man de obra) | 0.388 | 14.62 | 5.67 |
| % | % | Costes directos complementarios | 2 % | 17.90 | 0.36 |
|  |  | Custos directos |  |  | 18.26 |
