# Desmontaxe de hidrante de columna seca e accesorios, con medios manuais, provisión do material desmontado e posterior montaxe

- Propiedade do arquivo: CYPE INGENIEROS, S.A.
- Formato: FIEBDC-3/2002
- Divisa: EUR
- Custos indirectos: 3.00 %
- Gastos xerais: 13.00 %
- Beneficio industrial: 6.00 %
- IVE: 16.00 %

## D Demolicións

### DI Instalacións

#### DIO Contra incendios

**DIO104** Ude Desmontaxe de hidrante de columna seca e accesorios, con medios manuais, provisión do material desmontado e posterior montaxe.
Desmontaxe de hidrante de columna seca e accesorios, con medios manuais e recuperación do material para a súa posterior montaxe no mesmo emprazamento, sendo a orde de execución do proceso inverso ó da súa instalación, sen deteriorar os elementos construtivos ós que poida estar suxeito. Ata p/p de provisión e protección do material desmontado en obra ata a súa posterior montaxe, limpeza, provisión, retirada e carga manual de cascallos sobre camión ou contedor. Totalmente montado, instalado, conexionado e probado.
Inclúe: Desmontaxe manual dos elementos. Provisión e protección en obra do material que se vaia a voltar montar. Montaxe dos elementos. Retirada e acopio de entullos. Limpeza dos restos de obra. Carga de entullos sobre camión ou contedor.
Criterio de medición de proxecto: Número de unidades previstas, segundo documentación gráfica de Proxecto.
Criterio de medición de obra: Medirase o número de unidades realmente desmontadas e repostas segundo especificacións do Proxecto.

| Código | Ud | Descrición | Rendemento | Prezo | Importe |
|---|---|---|---|---|---|
| mo006 | h | Oficial 1ª fontaneiro. (man de obra) | 1.492 | 15.78 | 23.54 |
| mo098 | h | Axudante fontaneiro. (man de obra) | 1.492 | 14.62 | 21.81 |
| % | % | Costes directos complementarios | 2 % | 45.35 | 0.91 |
|  |  | Custos directos |  |  | 46.26 |
