# Desmontaxe de conduto de ventilación de PVC, con medios manuais e carga manual de cascallos sobre camión ou contedor

- Propiedade do arquivo: CYPE INGENIEROS, S.A.
- Formato: FIEBDC-3/2002
- Divisa: EUR
- Custos indirectos: 3.00 %
- Gastos xerais: 13.00 %
- Beneficio industrial: 6.00 %
- IVE: 16.00 %

## D Demolicións

### DI Instalacións

#### DIS Salubridade

**DIS070** m Desmontaxe de conduto de ventilación de PVC, con medios manuais e carga manual de cascallos sobre camión ou contedor.
Desmontaxe de conduto de ventilación de PVC, con medios manuais, sen deteriorar os elementos contiguos. Incluso p/p de desmontaxe do material de suxeción, accesorios e pezas especiais, limpeza, acopio, retirada e carga manual de cascallos sobre camión ou contedor.
Inclúe: Desmontaxe manual dos elementos. Obturación das conducións conectadas ó elemento. Fragmentación dos entullos en pezas manexables. Retirada e acopio do material desmontado. Carga do material desmontado e restos de obra sobre camión ou contedor.
Criterio de medición de proxecto: Lonxitude medida en proxección horizontal, segundo documentación gráfica de Proxecto.
Criterio de medición de obra: Medirase, en proxección horizontal, a lonxitude realmente demolida segundo especificacións do Proxecto.

| Código | Ud | Descrición | Rendemento | Prezo | Importe |
|---|---|---|---|---|---|
| mo018 | h | Oficial 1ª construcción. (man de obra) | 0.147 | 15.28 | 2.25 |
| mo104 | h | Peón ordinario construcción. (man de obra) | 0.147 | 13.97 | 2.05 |
| % | % | Costes directos complementarios | 2 % | 4.30 | 0.09 |
|  |  | Custos directos |  |  | 4.39 |
