# Desmontaxe da cabina, portas, guías e maquinaria de montacoches eléctrico, para 4 paradas (9 m), con medios manuais, e carga manual do material desmontado sobre camión ou contedor

- Propiedade do arquivo: CYPE INGENIEROS, S.A.
- Formato: FIEBDC-3/2002
- Divisa: EUR
- Custos indirectos: 3.00 %
- Gastos xerais: 13.00 %
- Beneficio industrial: 6.00 %
- IVE: 16.00 %

## D Demolicións

### DI Instalacións

#### DIT Transporte

**DIT020** Ude Desmontaxe da cabina, portas, guías e maquinaria de montacoches eléctrico, para 4 paradas (9 m), con medios manuais, e carga manual do material desmontado sobre camión ou contedor.
Desmontaxe de montacoches eléctrico, para 4 paradas (9 m), composto de portas interiores, portas exteriores, ganchos de fixación, lámpadas de iluminación do oco, pasacables, grupo tractor, amortecedores de foxo, limitador de velocidade e paracaídas, cadro e cable de manobra, percorrido de guías e pistón, selector de desempregadas, botoneras de piso, chasis de cabina e contrapeso e sistemas de seguridade; con medios manuais. Ata p/p de desmontaxe previa do cadro de manobra e instalación eléctrica, axudas de albañilería, limpeza, provisión, retirada e carga manual de cascallos sobre camión ou colector.
Inclúe: Desmontaxe manual dos elementos. Fragmentación dos entullos en pezas manexables. Retirada e acopio do material desmontado. Limpeza dos restos de obra. Carga do material desmontado e os restos de obra sobre camión ou contedor.
Criterio de medición de proxecto: Número de unidades previstas, segundo documentación gráfica de Proxecto.
Criterio de medición de obra: Medirase o número de unidades realmente desmontadas segundo especificacións do Proxecto.

| Código | Ud | Descrición | Rendemento | Prezo | Importe |
|---|---|---|---|---|---|
| mo018 | h | Oficial 1ª construcción. (man de obra) | 35.452 | 15.28 | 541.71 |
| mo104 | h | Peón ordinario construcción. (man de obra) | 35.452 | 13.97 | 495.26 |
| mo016 | h | Oficial 1ª cerraxeiro. (man de obra) | 35.452 | 15.52 | 550.22 |
| mo054 | h | Axudante cerraxeiro. (man de obra) | 35.452 | 14.70 | 521.14 |
| % | % | Costes directos complementarios | 2 % | 2108.33 | 42.17 |
|  |  | Custos directos |  |  | 2150.50 |
